# JGU/1271/Umbau zum Seminargebäude
Angebotsaufforderung (GAEB DA XML 3.2, DA83)
Projekt: 25.375
Währung: EUR
Erstellt mit: GXML Toolbox V3.3 R20220330, ORCA AVA 25.0.5 - Professional Edition 25.00.05, 23.07.2026

## U m f a n g d e r B a u a r b e i t e n
U m f a n g  d e r  B a u a r b e i t e n

Inhalt der Ausschreibung sind folgende Leistungen:

- Fensterarbeiten im Bestand

## A l l g e m e i n e B a u- u. N u t z u n g s b e s c h r e i b u n g
A l l g e m e i n e  B a u-  u.  N u t z u n g s b e s c h r e i b u n g

a) Ziel u. Anlass der Baumaßnahme + Umnutzung u. Baumaßnahmen

Das ehemalige Biochemie-Gebäude 1271 befindet sich auf dem Campus der JGU, am Joachim-Becher-Weg 30,
und ist Teil eines Zwillingsgebäudes, das zu einem Seminar-Verfügungsgebäude umgebaut werden soll.
Das andere Zwillingsgebäude 1272 mit Gentechniklaboren ist nach wie vor in Betrieb und wird nicht umgebaut.
Der Hauptzugang beider Zwillingsbauten erfolgt auch in Zukunft über das bestehende gemeinsame Treppenhaus, das ebenfalls nicht umgebaut oder saniert wird.

Es sind Seminarräume sowie studentische Arbeitsplätze in Fluren in verschiedenen Größen und unterschiedlicher Ausstattung geplant. Diese werden durch entsprechende Nebenräume ergänzt. Neben klassischen Seminarräumen mit Frontallehre ermöglichen weitere Seminarräume gruppenorientiertes, flexibles und kreatives Lehren und Lernen. Zusätzliche studentische Arbeitsplätze in unterschiedlicher
Anordnung ergänzen den Austausch und das kollaborative Lernen.

Im Rahmen der Umnutzung des Gebäudes wird eine umfangreiche energetische Sanierung unter Berücksichtigung der Minimierung des Energiebedarfs, des wirtschaftlichen und sinnvollen Einsatzes regenerativer Energien, der Barrierefreiheit im Außenbereich und der Sanierung der Fassade vorgenommen.
Im Vorfeld der Maßnahme findet eine umfangreiche Schadstoffsanierung statt.

Das Gebäude 1271 besteht aus einem Untergeschoss, Erdgeschoss, Obergeschoss sowie einem
Dachgeschoss, in dem ausschließlich die Lüftungstechnik untergebracht ist. Die vorliegende Grundrissstruktur mit der zentralen Erschließung durch einen Mittelflur wird aufgenommen und bleibt bei der geplanten Umnutzung grundsätzlich erhalten.

Entsprechend der Raumnutzung wurde ebenfalls ein Konzept für die gebäudetechnische Versorgung der Räume ausgearbeitet. Die Gegebenheiten und Einschränkungen des bestehenden Gebäudes wurden in der Planung berücksichtigt und entsprechend bewertet. Dazu zählen u. a. die statischen
Voraussetzungen inkl. des konstruktiven Brandschutzes, der geringe Fußbodenaufbau, die Schallschutzeinordnung
sowie die vorgegebene Gebäudestruktur. Hierbei waren die technische Umsetzbarkeit und die Wirtschaftlichkeit die Hauptkriterien.

Im Untergeschoss befinden sich Technikräume der gebäudetechnischen Anlagen sowie weitere Seminarräume für gruppen- und kreativorientierte Lehr- und Lernformate. Die Seminarräume haben alle
Fenster und werden ausreichend durch Tageslicht belichtet.
Des Weiteren sind dort ein Putzmittelraum
inkl. Aufenthaltsmöglichkeit für das Reinigungspersonal und ein Lagerraum verortet.

Das Erdgeschoss besteht aus Seminarräumen für gruppenorientierte Lehr- und Lernformate, Lager, Teeküche und dem WC-Kern. Der Flurbereich wird in Teilen zusätzlich als Raumfläche mit Sitz-/und Lernmöglichkeiten geplant. Der notwendige Rettungsweg erfolgt über das Treppenhaus an der nordöstlichen Gebäudeecke.

Das Obergeschoss hat eine ähnliche Raumaufteilung wie das Erdgeschoss jedoch befindet sich dort keine Teeküche und die Seminarräume sind bedeutend größer und für klassische Lernformate (z.B. Frontalunterricht) geeignet. Aufgrund der Raumgröße haben sie jeweils eine zweite Tür zur Entfluchtung
auf den Flur.

Das Dachgeschoss ist als reines Technikgeschoss vorgesehen, in dem die Lüftungszentrale untergebracht wird. Das Dachgeschoss weist an der höchsten Stelle eine lichte Raumhöhe von nur 2,30 m auf
und fällt in Richtung Raummitte auf etwa 2,00 m ab. Das Dachgeschoss inkl. Dachaufsatz wird in die
thermische Gebäudehülle einbezogen. Es ist keine zusätzliche Beheizung des Dachgeschosses erforderlich. Die bestehenden Fensteröffnungen werden weitestgehend mit Mauerwerk verschlossen. Lediglich
eine 2-flügelige geschlossene Revisionstür an der Südfassade ist vorgesehen. Der bestehende Aufzugsschacht wird nicht mehr benötigt und als Steigschacht für die Haustechnik herangezogen.

Der komplette Flachdachaufbau inkl. Entwässerung wird neu hergestellt. Es ist eine Dachbegrünung mit einer kombinierten PV-Anlage geplant.

Um die thermische Hülle zu ertüchtigen ist eine Dämmung mit recyclefähigem Foamglas inkl. einer Erneuerung der Vertikalabdichtung der im Erdreich liegenden Außenwände vorgesehen. Die Außenwanddämmung ist als Mineralwolle
inkl. einer Fassadenbekleidung aus Holz vorgesehen.

Die neuen Fenster verfügen über eine 3-fach Verglasung inkl. Raffstore und innenliegendem Kastenrollo
als Blendschutz.

Für das Gebäude wurden alle Nachweise nach GEG geführt sowie weitergehende Anforderungen gem.
der Richtlinie "Klimaneutrale Landesgebäude - Richtlinie für Neubau und energetische Gebäudesanierung" beachtet.

b) Brandschutz / Brandschutzertüchtigung

=> Ein Brandschutzgutachten wurde erstellt.

c) Schadstoffsanierung

Ausbau Schadstoff- u. gefahrstoffhaltiger Bauteile im Gebäude, inkl. der erf. Einrichtung von Schleusen zur Trennung Schwarz-/Weiss-Bereiche samt notwendiger Freimessungen als erf. Vorabmassnahme zu den eigentlichen Umbauarbeiten.

Der Abbruch des schadstoffbelasteten Dachaufbaus wird nach der Gerüststellung, unmittelbar vor den Dachabdichtungsarbeiten erfolgen.

## A l l g e m e i n e V o r b e m e r k u n g e n
A  l l g e m e i n e  V o r b e m e r k u n g e n

Nach  V O B  T e i l C :
- Allgemeine techn. Vertragsbedingungen für Bauleistungen (ATV)

-  Allgemeine Regelungen für Bauarbeiten jeder Art DIN
18299

sowie gemäß nachfolgenden Angaben und Hinweisen.

Diese gelten für das gesamte Vertragswerk.

Die nachstehenden Angaben befreien den Bieter nicht von der Verpflichtung zur genauenPrüfung der für das Angebot und die Ausführung maßgebenden Verhältnisse.

Hinweis:
Die Ordnungsziffern der nachfolgenden Punkte entsprechen der VOB C, DIN 18299. Ordnungsziffern, die nicht aufgeführt bzw. ausgefüllt sind, bedürfen bei der vorliegenden Leistungsbeschreibung keiner gesonderten Angaben.

Allgemeine Regelungen für Bauarbeiten jeder Art entspr. DIN  18299 :

0.0  Angaben/ Hinweise Allgemein

0.0.1
Vertragsbestandteile

Für diese Ausschreibung gelten die nachfolgenden Vertragsbestandteile in absteigender Reihenfolge.
 Vertragsbestandteile sind bzw. werden:

- das Zuschlagsschreiben der Auftraggeberin mit ggf. darin benannten weiteren Anlagen;
- das Angebot des Auftragnehmers;
-  die von der Vergabestelle der Auftraggeberin veröffentlichten Erläuterungen zu den Vergabeunterlagen (z. B. Antworten auf Bieterfragen und sonstige Erklärungen);
- die Leistungsbeschreibung;
- das Leistungsverzeichnis / Preisblatt;
- die besonderen Vertragsbedingungen;
- die zusätzlichen Vertragsbedingungen für die Ausführung von Bauleistungen;
- die weiteren Anlagen gemäß Anlagenliste;
- die allgemeinen technischen Vertragsbedingungen für Bauleistungen (VOB / C), in der
im Zeitpunkt des Abschlusses dieses Vertrages gültigen Fassung;
- die allgemeinen Vertragsbedingungen für die Ausführung von Bauleistungen (VOB / B),
in der im Zeitpunkt des Abschlusses dieses Vertrages gültigen Fassung.

Sollte den Vergabeunterlagen ein individueller Vertrag beiliegen,  so hat dieser Vorrang vor den zuvor genannten Vertragsbestandteil en. Dies bedeutet, dass im Falle von
Unstimmigkeiten oder Widersprüchen der individuelle Vertrag maßgeblich ist und die anderen Dokumente nachrangig behandelt werden.

0.0.2
Grundlage des Angebotes

Für das Angebot und die Ausführung gelten neben der VOB auch sämtliche für dieses Gewerk zutreffenden DIN-  Normen in ihrer jeweils gültigen Fassung.
Weiterhin sind die anerkannten Regeln der Technik und die gesetzlichen und behördlichen Bestimmungen zu beachten und einzuhalten (z.B. solche betreffend den Arbeitsschutz, die UVV, LBauO, etc.). Zudem sind die Hausordnung u. Standards der
JGU zu beachten.

Die Vorschriften gelten, soweit nicht durch besondere Bedingungen oder Forderungen in dieser Leistungsbeschreibung ausdrücklich eine andere Regelung vorgegeben ist.

Grundlage des Leistungsverzeichnisses sind
neben den Architekten-Plänen auch:

- das Schadstoffgutachten
- das Brandschutzgutachten
- die Tragwerksplanung
- die jeweiligen TGA-Fachplanungen
- die Freiflächenplanung
- sowie der Vermesser-Lageplan des JGU-Campus

Die allgemeinen technischen Vorbemerkungen bzw . Vertragsbedingungen  (ATV Allgemein) gelten für alle Gewerke.

Je nach Gewerke-spezifischer Erfordernis sind zusätzlich unter "ZTV Gewerk" spezielle Anforderungen an die zu erbringende Leistung des AN definiert.
Diese gewerkespezifischen zusätzlichen technischen Vorbemerkungen/ Vertrags-Bedingungen (ZTV) gelten ebenso.

Der sich aus dem Inhalt der technischen Vorbemerkungen/ Vertragsbedingungen und der Bau - u . Nutzungsbeschreibung ergebende Mehraufwand ist, soweit nicht anders beschrieben und über Positionen abgerechnet, in die Einheitspreise miteinzukalkulieren.

0.0.3 Bauvorhaben / Baumaßnahme(n)

=> Siehe hierzu oben aufgeführte Bau- u. Nutzungsbeschreibung!

0.0.4 Umfang Leistungsverzeichnis bzw . LV-Leistungen

=> Siehe ZTV GEWERK + Pläne u. sonstige Anlagen anbei!

0.0.5 Ortsbegehung u. Bieterrückfragen

Vor Angebotsabgabe wird jedem Bieter angeraten, sich bei
einem Ortstermin über die örtlichen Gegebenheiten zu
informieren.

Bei Interesse an einer Vor-Ort-Begehung, kann dies als Bieterfrage, über die Vergabeplattform angefragt werden.

0.0.6 Wertungskriterien Vergabe

Siehe Vergabeunterlagen

0.0.7 Bieter-Referenzen

Siehe Vergabeunterlagen

0.0.8 Personal-Qualifikation Aufsichts- u. Baustellenpersonal

Der AN benennt spätestens bei Auftragserteilung schriftlich einen aufsichtsführenden Polier u/o Fachbauleiter und einen Ersthelfer, der während der Ausführung von Arbeitsleistungen ständig anwesend ist, ungeachtet der Anzahl des eingesetzten
Personals, zur Koordination sämtlicher Terminabläufe.
Der Ansprechpartner muss deutschsprachig,  fachkompetent
und weisungsbefugt gegenüber dem Personal sein.
Das für die Ausführung der angebotenen Leistungen eingesetzte Personal muss nachweislich geschultes sein,
d.h. über die erforderlichen Fachkenntnisse verfügen.

0.0.9 Qualitätssicherung Bauprodukte

Gemäß Landesbauordnung bedürfen Bauprodukte einer Bestätigung ihrer Übereinstimmung mit den technischen Regeln,  den allgemeinen bauaufsichtlichen Zulassungen /
Prüfzeugnissen oder den Zustimmungen im Einzelfall.
Die Bestätigung der Übereinstimmung gehört zum Leistungsumfang des AN und hat
unaufgefordert schriftlich zu erfolgen durch

1. eine Übereinstimmungserklärung des Herstellers
oder
2. ein Übereinstimmungszertifikat.

Die Bestätigung durch ein Übereinstimmungszertifikat hat
entspr. den jeweiligen allg. bauaufsichtlichen Zulassungen,
der Zustimmung im Einzelfall bzw . entsprechend den Vorschriften gem. Bauregelliste A zu erfolgen.

Bauprodukte, die nicht in Serie gefertigt werden, bedürfen der
Übereinstimmungserklärung des Herstellers.
Die Übereinstimmungserklärung und die Erklärung,
dass ein Übereinstimmungszertifikat erteilt
ist, hat der Hersteller durch Kennzeichnung der Bauprodukte mit dem Übereinstimmungszeichen (CE-Zeichen) unter Hinweis auf
den Verwendungszweck abzugeben.

0.0.10 Materialeinsatz

Baumaterial für die Ausführung der beschriebenen Leistungen, dass in den Besitz des AG übergeht und fest mit dem Gebäude verbunden wird, muss als nicht gebrauchtes, neues Material kalkuliert werden.
Die für die Erbringung der Leistung erforderlichen Hilfsmittel dürfen gebraucht sein.

0.0.11 Termine

=> Siehe hierzu Formblätter Vergabe! (Anhang)

0.0.12 Termin- u. Kapazitätenplan AN

Der Auftragnehmer (AN) ist verpflichtet auf Verlangen des AG umgehend nach Auftragsvergabe einen detaillierten Termin- u.
Kapazitäten-Plan für seine Leistungen unter Berücksichtigung der Terminvorgaben des AG vorzulegen.
Die Kosten für die Erstellung sind in die Einheitspreise einzukalkulieren

Anmerkung/Hinweis:
Der Terminplan des AN ist auf Anweisung der Bauleitung bei späteren wesentlichen Terminverschiebungen/Änderungen im Bauablauf auf Anweisung der Objektüberwachung des AG bei Erfordernis fortzuschreiben!

0.0.13 Baustellenbesprechungen

Der AN hat zu den Baustellenbesprechungen, die von der Bauleitung des Bauherrn anberaumt werden, einen geeigneten bevollmächtigten Vertreter zu entsenden.
Die Besprechungen finden i.d.R. wöchentlich vor Ort statt. Besprechungsergebnisse gelten sofort, d.h. auch ohne dass bereits ein Protokoll der Baustellenbesprechung vorliegt.
Je nach Leistungsstand kann die Teilnahme des AN an den Baubesprechungen ausgesetzt werden, jedoch nur nach vorhergehender Ankündigung bei der Bauleitung des
AG mit 6 Werktagen Vorlauf. Ordnet die Bauleitung des AG die Teilnahme wieder an, so besteht erneut Teilnahmepflicht bis auf weiteres.

0.0.14 Bautagesberichte

Der AN hat täglich Bautagesberichte zu führen und spätestens wöchentlich der Fachbauleitung unaufgefordert auszuhändigen. Sie müssen alle Angaben enthalten, die für die Ausführung und Abrechnung des Auftrags von Bedeutung sein können.

0.0.15 Arbeitszeiten
Die Arbeiten sind auszuführen in nachfolgenden Zeiten:
- Montag bis Freitag von 7:00 Uhr bis 18:00 Uhr und
- Samstag von 7:00 bis 16:00 Uhr

Bei lärmverursachenden Arbeiten:
- Montag bis Samstag von 8.00 bis 16.00 Uhr.

0.0.16 Sicherheit u. Ordnung / Brandschutz während der Bauzeit

Der Auftragnehmer hat ohne besondere Vergütung für die
Dauer der Bauausführung alle Schutzmaßnahmen zu treffen,
die zur Sicherung von baulichen Anlagen u. Einrichtungen
aller Art,  sowie zur Sicherung dritter Personen auf der
Baustelle und ihrer Umgebung erforderlich sind, soweit nichts
anderes vereinbart ist. Die Schutzvorrichtung ist so lange
vorzuhalten, bis jede Gefährdung von Personen oder Sachen ausgeschlossen ist.
So ist auch der Brandschutz während der Bauphase seitens des AN allzeit sicherzustellen, erforderlichen falls durch temporäre Schottungen, sofern nicht nachfolgend in gesonderter Position ausgeschrieben.

0.0.17 Abnahmefähiges, mangelfreies Werk

Der Auftragnehmer hat die ihm übertragenen Leistungen vollständig, fachgerecht, mangelfrei und entsprechend den anerkannten Regeln der Technik auszuführen.

Dies umfasst alle Lieferungen, Leistungen und Nebenleistungen sowie Maßnahmen und
Kosten, die erforderlich sind, das Bauvorhaben mit sämtlichen
dem Auftragnehmer übertragenen Leistungen vollständig,
termingerecht und funktionstüchtig so zu erstellen,
dass es zu den vorgesehenen Zwecken des Auftraggebers uneingeschränkt genutzt werden kann.

Dabei sind sämtliche Auflagen, Anordnungen und Bedingungen der zuständigen Behörden bis zur Abnahme des Bauvorhabens zu berücksichtigen und zu erfüllen.

0.0.18 Unvorhergesehene Maßnahmen

Unvorhergesehene notwendige Leistungen sind schriftlich
und vor der Ausführung mit dem Auftraggeber zu vereinbaren.
Sind nach Meinung des AN Leistungen notwendig, welche nicht im LV enthalten sind, so sind diese in einem Anhang zum Angebot zu erläutern und mit Preisen zu versehen.

0.0.19 Schweiss- u. Schneidbrennarbeiten

Funkenerzeugende Arbeiten wie Schweißen u.
Trennschneiden sind grundsätzlich im Baustellenbereich
zu vermeiden.
Sofern unverzichtbar sind diese genehmigungspflichtig.
Erf .  Erlaubnisscheine sind bei der Objektüberwachung
>/= 3 Werktage im Voraus zu beantragen.
Die im Erlaubnisschein aufgeführten Sicherheitsforderungen sind zwingend zu beachten.

0.0.20 Vermessungsarbeiten

Erf . Einmessungs-/Vermesserarbeiten, im Erdreich Außenbereich z.B. von neuen Versorgungs-Leitungen, Bäumen, o.ä., sind vom AN über die örtliche Bauleitung des AG mit dem (JGU-Rahmenvertrags-) Vermessungsbüro Schirmer abzustimmen.

0.0.21Ausführung
(Prüfzeugnisse/Ausführungsunterlagen/ Örtl. Aufmass/ Werk-u. Montageplanung)

Alle erforderlichen Materialgütenachweise u. Prüfzeugnisse sind vor Ausführung u. ohne besondere Aufforderung durch den AG vom AN vorzuhalten bzw. vorzulegen.

Die für die Bauausführung maßgeblichen Ausführungsunter- lagen (Ausführungszeichnungen, Berechnungen, Behörden- bescheide usw.) werden dem AN nach Auftragserteilung, rechtzeitig vor Ausführung der jeweiligen Leistungen,
- gegen Empfangsbestätigung per Mail - ausgehändigt.

Die Ausführungsunterlagen werden ausschließlich digital
im pdf-Format übermittelt. Druckkosten sind in die EPs mit einzurechnen. Abweichungen gegenüber diesen Unterlagen bedürfen der schriftlichen Beantragung durch den Auftragnehmer und der Zustimmung durch den Auftraggeber.

Vor dem Herstellen der Bauteile sind die Maße hinsichtlich der Gegebenheiten vor Ort vom AN zu prüfen.

Der AN hat dem AG vor Beginn der jeweiligen Arbeiten alle Werk - und Montage- (W+M-) Planungen zu unterbreiten,
die für den ungehinderten und reibungslosen Einbau und ordnungsgemäßen Betrieb der baulichen und technischen Anlagen notwendig sind und sich diese vom AG genehmigen
zu lassen.

Der AN hat auf der Grundlage der abgestimmten Ausführungsplanung die für die Ausführung erforderlichen
Werk - und Montage-Pläne für den gesamten, im vorliegenden Leistungsverzeichnis beschriebenen Leistungsumfang zu erbringen und mit dem AG abzustimmen.
Der AG kann, soweit es für die Beurteilung der Planung notwendig erscheint, darüber hinaus weitere Unterlagen verlangen.

Alle wichtigen Detailpunkte sind durch den AN im Rahmen der Werk - u. Montageplanung darzustellen.
Der AN ist verantwortlich für die Richtigkeit der Dimensionierung der Anlagen u. Bauteile. Bei Fehlleistungen ist der Funktionsnachweis für Geräte und Systeme zu erbringen.

Die gesamte technische Bearbeitung und die Abstimmung mit den Architekten des AG ist in die Einheitspreise einzukalkulieren, sofern nicht nachfolgend separat ausgeschrieben.

Die W +M-Planung ist nach Auftragserteilung zügig anzufertigen und der JGU-Projektleitung alsbald zur Freigabe vorzulegen.

0.0.22 Standards Baumaßnahmen JGU

Im Rahmen der Baumaßnahmen sind die von der JGU aufgestellten Standards vom  AN zwingend zu beachten.

Diese betreffen neben einem Allgemeinen Teil in:

- Anlage 1: Leitlinien zur Übergabe von Bauwerken
- Anlage 1a + 2: Dokumentationspflichten des AN
- Anlage 3: - entfallen -
- Anlage 4: Techn. Standards zu den Kostengruppen KG 400
- Anlage 5: Außenanlagen-Standards zur KG 500
- Anlage 6: Techn. Anschluss-Bedingungen (TAB) betreffend
Fern-/Nah-Wärme- u. Nahkälte-Netz auf dem JGU- Campus
- Anlage 7: MSR-Automation
- Anlage 8: Netzwerkausbau-Leitfaden
- Anlage 9: Barrierefreiheit-Standards auf dem JGU-Campus
- Anlage 10: Beschilderungen
- Anlage 11: CAD-Standards JGU
- Anlage 12: Medientechnik
- Anlage 13: JGU-Zutrittskontroll-System

=> Siehe je nach Erfordernis unter folgendem Downloadlink:
https://www.verwaltung.uni-mainz.de/
blm/klm/vergaben/download-center/

0.0.23  Abnahme und Dokumentation

Es wird eine förmliche Abnahme laut VOB/B §12 vereinbart.

Abnahmeunterlagen gemäß den Dokumentationsstandards der
JGU für alle bauaufsichtlich relevanten Bauteile, sowie alle verbauten Bauteile. Der genaue Umfang, Vorlageerfordernis und die Anzahl der Exemplare sind in Standards der JGU beschrieben.

0.0.24 Technische Spezifikationen

Soweit in der Leistungsbeschreibung auf Technische Spezifikationen, z. B. nationale Normen, mit denen europäische Normen umgesetzt werden, europäisch technische
Bewertungen,  gemeinsame technische Spezifikationen,  Internationale Normen, Bezug genommen wird, werden auch ohne den ausdrücklichen Zusatz: "oder gleichwertig"
immer gleichwertige Technische Spezifikationen in Bezug genommen.

0.0.25 Beteiligte Fachplaner

Objektplanung/Architektur
mz³ architekten ingenieure (Mainz)

Schadstoffgutachten
Immobilien-Schadstoff-Management GmbH (Wiesbaden)

Brandschutzgutachten
Brandschutz Weidinger / Sachverständigenbüro für Brandschutz (Ingelheim)

Tragwerksplanung/Statische Berechnung
ZIGMO Engineering GmbH (Mainz)

TGA-Planung / ELT+HLS
kbp köhler beraten + planen GmbH (Wiesbaden)

Bodengutachter
Geotechnik-Team Mainz (Mainz-Hechtsheim)

Bauphysik
SOCOTEC Ingenieure AG (Darmstadt)

SiGeKo
BauSecur AG (Bad Kreuznach)

Vermessung im Gebäude
Vermessungsbüro Müller (Mainz-Bretzenheim)

Vermessung im Außenbereich
Vermessungsbüro Schirmer (Mainz)

Freiflächenplanung
SHK+ Landschaftsarchitekten PartG mbB (Gießen)

0.1  Angaben zur Baustelle

0.1.1 Lage der Baustelle, Umgebungsbedingungen, Zufahrtsmöglichkeiten und Beschaffenheit der Zufahrt sowie etwaige Einschränkungen bei ihrer Benutzung.

Das neue Seminargebäude 1271 (Alte Bezeichnung: 1271_Biochemie) befindet sich im westlichen Bereich des Hauptcampus der JGU und ist über gut ausgebaute und belastbare Straßen erreichbar.

Umgebaut wird der gesammte Innenbereich des Gebäudes,
die Gebäudehülle und die Freianlagen.
Siehe auch: A l l g e m e i n e  B a u-  u.  N u t z u n g s b e s c h r e i b u n g.

Eigentümer des Grundstücks einschl. des Gebäudes ist das Land Rheinland-Pfalz, vertreten durch den Landesbetrieb Liegenschafts- und Baubetreuung (LBB).

Auf den Zufahrtsstraßen ist im üblichen Maße auf den Campusverkehr mit Autos, Fahrrädern und Fußgängern Rücksicht zu nehmen. Auf dem Gelände der JGU gilt die
StVO .
Die Geschwindigkeitsbegrenzung beträgt auf dem gesamten Campus 30 km/h.

Für die Baustellenzufahrt soll folgende Pforte genutzt werden:
- Hauptpforte: Ackermannweg 11, 55128 Mainz.

Die Baustellen-Anfahrt erfolgt über den Jakob-Welder-Weg.
Die Baustellen -/ Anlieferadresse lautet:
Jakob-Welder-Weg 30
=> siehe hierzu auch Lageplan Baustelleneinrichtung (BE)!

Campus- Zufahrt / Parkraumbewirtschaftung JGU
Die Hinweise zur Parkraumbewirtschaftung der JGU sind zu beachten (https://www.verwaltung.zentrale-dienste.uni-mainz.de/informationen-zur-parkraumbewirtschaftung/).
Eine Zufahrtsgenehmigung während der Bauzeit ist notwendig.  Diese ist schriftlich zu beantragen. Die Kosten von 60 EUR/Halbjahr bzw. 120 EUR/Jahr sind durch den AN zu
tragen und in die Einheitspreise einzukalkulieren.

0.1.2 Besondere Belastungen aus Immissionen sowie besondere klimatische oder betriebliche Bedingungen.

- entfällt -

0.1.3 Art und Lage der baulichen Anlagen, z. B. auch Anzahl und Höhe der Geschosse.

Die Umbau- u. Sanierungsbereiche im Gebäude 1271 erstrecken sich vom Untergschoss, bis zum Dachgeschoss.

Vorh. lichte Rohbauhöhen / Art d. Nutzung wie folgt:
- Siehe Planununterlagen -

Die Oberkanten der Fertigfußböden (FFB) liegen bei:
- Siehe Planununterlagen -

Der obere Abschluss der Gebäudehülle bildet ein Flachdach mit Gefälle zur mitte des Dachs.

Die äußeren Abmessungen des Gebäudes belaufen sich auf:
BxL = ca. 17,575 x 38,835 m.

0.1.4 Verkehrsverhältnisse auf der Baustelle,
insbesondere Verkehrsbeschränkungen.

Der nördliche Zugang zum Baufeld über den Jakob-Welder-Weg ist uneingeschränkt freizuhalten und darf weder durch Fahrzeuge noch durch Baustelleneinrichtung verstellt werden.

0.1.5 Für den Verkehr freizuhaltende Flächen.

Die Flucht- u. Rettungswege im Gebäude sowie die Flächen für die Feuerwehr auf dem kompletten Uni-Campus sind auch während den Baustellen- u. Montagearbeiten
jederzeit uneingeschränkt freizuhalten.
Ebenso alle Zugänge zu feuerwehrtechnischen (Lösch-) Einrichtungen, wie Hydranten o.ä.

0.1.6 Art, Lage, Maße und Nutzbarkeit von Transportein- richtungen u. Transportwegen, z. B. Montageöffnungen.

Material-Tansport u . Transport -Wege
Die Material- Ein- u. Ausbringung erfolgt über den nördlichen Zugang zum Gebäude, d.h. vom Jakob-Welder-Weg.
Die vorhandenen lichten Türdurchgangsbreiten u. -höhen sind dabei zu beachten.

An der nördlichen Fassade wird ein Material- und Personenaufzug durch den AG zur verfügung gestellt, mit dem Materialien in die einzelnen Geschosse transportiert werden können.

Sämtliche Transportwege sind mit den Einheitspreisen abgegolten.

0.1.7 Lage, Art, Anschlusswert und Bedingungen für das Überlassen von Anschlüssen für Wasser, Energie und Abwasser.

Der AG stellt allen Unternehmern die Medien Strom und Wasser für die Dauer der Baumaßnahme kostenfrei zur Verfügung.
Dies ist bei der Kalkulation zu berücksichtigen.

Bauwasser wird bauseits über eine Zapfstelle, im Außenbereich der Baustellen-Einrichtungs-Fläche (BE) zur Verfügung gestellt.

Baustrom wird bauseits, im Außenbereich der Baustellen-Einrichtungs-Fläche (BE) und im Gebäude im Arbeits-/Baustellen-Bereich mittels Baustromverteiler zur Verfügung gestellt.

Das Heranführen der Medien zu den jeweiligen Arbeitsbereichen ist Sache der AN.
Dies ist bei der Kalkulation zu berücksichtigen und in die Einheitspreise einzukalkulieren.
=> Siehe hierzu auch Lageplan Baustelleneinrichtung (BE)!

0.1.8 Lage und Ausmaß der dem Auftragnehmer für die Ausführung seiner Leistungen zur Benutzung oder Mitbenutzung überlassenen Flächen, Räume.

Baustelleneinrichtung (BE)
Nördlich vom Baufeld, auf der gegenüberliegenden Straßenseite, wird auf dem dortigen Parkplatz eine Fläche zur allgemeinen Baustelleneinrichtung vorbereitet.
 => Siehe hierzu Lageplan Baustelleneinrichtung (BE)

Jedem AN wird im Bereich der Baustelleneinrichtung eine Fläche zur Aufstellung von Material-/Lager-, Aufenthalts- und Abfallcontainern zugewiesen.
Hierzu findet grundsätzlich eine erste Einweisung statt.

Der AN bleibt für die Sicherung seiner Leistung, seiner Geräte und Baustoffe alleine verantwortlich.
Der Bauherr trifft keine weitergehenden Sicherungs- maßnahmen, eine Baubewachung ist nicht vorgesehen.
Der Baustellenbereich muss ständig eingezäunt bleiben und außerhalb der Arbeitszeiten abgeschlossen werden.

Im Bestandsgebäude dürfen keine Räume zum Aufenthalt u. zur Material-Lagerung genutzt werden.

Ein Sanitärcontainer wird vom AG zur Verfügung gestellt (durch den AN Baustelleneinrichtung).

0.1.9 Bodenverhältnisse, Baugrund und seine Tragfähigkeit. Ergebnisse von Bodenuntersuchungen.

Ein Bodengutachten wurde erstellt.

Wenn die Informationen, aus diesem für die Arbeiten des jeweiligen Gewerkes relvant sind, befindet sich das Bodengutachten in den Anlagen des LVs.
Dort können die Informationen zu Bodenverhältnissen,
Baugrund und desen Tragfähigkeit nachgelesen werden.

0.1.10 Hydrologische Werte von Grundwasser und Gewässern. Art, Lage, Abfluss, Abflussvermögen und Hochwasserverhältnisse von Vorflutern. Ergebnisse v. Wasseranalysen.

- entfällt -

0.1.11 Besondere umweltrechtliche Vorschriften.

Für den Schutz gegen Baulärm gelten die Anforderungen des BImSchG, die allgemeinen Verwaltungsvorschriften gegen Baulärm und Geräuschimmissionen.
Arbeiten mit sehr großen Lärmentwicklungen und/oder erschütterungsintensive Arbeiten sind im Vorfeld mit
>/= 3Tagen Vorlauf beim Auftraggeber anzukündigen u. abzustimmen.
Auf besondere Anordnung des Bauherrn kann vereinbart werden, solche Arbeiten in den Abend-/Nachtstunden und am Wochenende auszuführen.
Auf die Vergütungsregelung für diese Mehraufwendungen wird im Leistungsverzeichnis verwiesen.

Der Auftragnehmer ist verpflichtet die Lärmimmission der Baugeräte und Baumaschinen durch entsprechende Schallschutzmaßnahmen auf ein Mindestmaß zu beschränken.
Elektrisch betriebenen Geräten ist immer der Vorzug zu geben.
Erforderliche Staubschutz-Maßnahmen sind im Vorfeld mit der örtl. Bauleitung des AG abzustimmen.

0.1.12 Besondere Vorgaben für die Entsorgung, z. B. bes. Beschränkungen für die Beseitigung von Abwasser u. Abfall.

Abwasser
Beim Umgang mit wassergefährdenden Stoffen, z.B. aus technischen Anlagen, sind die einschlägigen Rechtsvorschriften einzuhalten und der Umgang ist dem Koordinator zu
melden.
Die Einleitung von flüssigen Stoffen in das Erdreich ist verboten.
Abwässer aus Reinigungsvorgängen sind aufzufangen und vom Auftragnehmer zu entsorgen. Bei Zuwiderhandlung behält sich der Auftraggeber Schadensersatz (z. B. einen Bodenaustausch) zu Lasten des Verursachers vor.

Entsorgung von Abfällen
Die Beseitigung von Bauschutt, Abfall, Verpackungs- und Abdeckmaterial nach VOB/ C hat von jedem Auftragnehmer arbeitstäglich zu erfolgen.
Vom AN sind ausschließlich verschließbare Container zu verwenden. Alle Container müssen täglich vor dem Verlassen der Baustelle verschlossen werden. Für anfallendes Material stehen dem AN keinerlei Container seitens des AG zur
Verfügung.

0.1.13 Schutzgebiete oder Schutzzeiten im Bereich der Baustelle, z. B. wegen Forderungen des Gewässer-, Boden-, Natur-, Landschafts- oder Immissionsschutzes; vorliegende Fachgutachten oder dergleichen.

- entfällt -

0.1.14 Art und Umfang des Schutzes von Bäumen, Pflanzenbeständen, Vegetationsflächen, Verkehrsflächen, Bauteilen, Bauwerken, Grenzsteinen und dergleichen im Bereich der Baustelle.

Vor Beginn der Arbeiten hat der Auftragnehmer die an seinen Arbeitsbereich angrenzenden, nicht von der Maßnahme betroffenen Bestandsflächen und Bauteile auf erkennbare Vorschäden zu überprüfen und diese fotografisch zu dokumentieren. Festgestellte Vorschäden sind der örtlichen Bauleitung vor Aufnahme der Arbeiten schriftlich anzuzeigen. Unterbleibt eine entsprechende Anzeige, gelten die angrenzenden Bereiche hinsichtlich offensichtlicher Mängel als mängelfrei übernommen.

Bäume im Bereich der Baustelleneinrichtung werden vom AN Baustelleneinrichtung mit einem Baumschutz aus Holz versehen, es gilt die DIN18920 und die Richtlinien zum Schutz von Bäumen und Vegetationsbeständen bei Baumaßnahmen (R SBB).
Der Erhalt schützenswerter Bäume ist während der Baustellen- einrichtung und dem Baustellenbetrieb unbedingt zu beachten.
Für Beschädigungen haftet der Verursacher.

0.1.15 Art und Umfang der Regelung und Sicherung des öffentlichen Verkehrs.

Sofern Anlieferungen einer Sicherung des öffentlichen Verkehrs bedürfen. Ist dies Sache des AN in Abstimmung mit der Stadt Mainz und bei der Preiskalkulation zu berücksichtigen.
(Temporäre) Beeinträchtigungen des Campus-Verkehr sind seitens des AN mit der örtl. Bauleitung des AG sowie mit der Projektleitung der JGU (Abteilung Planung und Projektmanagement) abzustimmen.

0.1.16 Im Bereich der Baustelle vorhandene Anlagen, insbesondere Abwasser- und Versorgungsleitungen.

Der Vermessungsplan des Campus ist zu beachten.

Wenn die Informationen, aus diesem für die Arbeiten des jeweiligen Gewerkes relvant sind, befindet sich der Vermessungsplan des Campus in den Anlagen des LVs.

Bei Bedarf kann dieser auch über die örtliche Bauleitung,
beim AG angefordert werden.

Allgemeines zu vorh. Medienleitungen
Der AN hat auf Grundlage der zur Verfügung gestellten Pläne und des JGU-Vermessungs-Lageplan örtl. vorhandene Medien vorab zu erkunden u. diese je nach Erfordernis vorab seiner
Leistungs-Ausführung zu schützen.
Die zur Verfügung gestellten Bestandsunterlagen entbinden den AN nicht von seiner Prüf- und Erkundungspflicht.
(Leitungs-) Beschädigungen jeglicher Art bei Ausführung der Bauarbeiten gehen zu Lasten des AN.

Vorh. Brandmeldeanlage
Im Gebäude 1271_SEM ist eine bestehende BMA vorhanden.
Diese versorgt während der Bauphase das Zwillingsgebäude 1272-Genetik sowie das Zwischentreppenhaus welches die Gebäude 1271 und 1272 verbindet.
Die vorhandene BMA ist abgängig und wird im Zuge der Sanierung des Gebäudes 1271_SEM durch eine neue Anlage ersetzt.
Die vorhandene BMA ist bis zum Umschluss und der Inbetriebnahme der neuen BMA zu erhalten und während der Bauphase zu schützen.
Im Gebäude 1271_SEM sind während der Bauphase keine Brandmelder auf die vorhandene BMA aufgeschaltet.

Analog hierzu ist im Gebäude 1271_SEM eine RWA-Steuerung für das Zwischentreppenhaus vorhanden.
Auch diese wird im Zuge der Sanierungsmaßnahmen durch eine neue Anlage ersetzt.
Die vorhandene RWA- Steuerung / Versorgung ist bis zum Umschluss und der Inbetriebnahme der neuen RWA- Steuerung / Versorgung zu erhalten und während der Bauphase zu schützen.

An-  u. Umschlußarbeiten
An- u. Umschlußarbeiten an bestehenden Versorgungs- Systemen sind in jedem Fall frühzeitig mit der örtlichen Bauleitung, dem zuständigen Fachbauleiter und der
Technischen Abteilung des AG abzustimmen.
Notwendige Umschluss-Zeiten sind auf ein Minimum zu reduzieren, notfalls mittels Interims-/Beipaß-Installationen.

0.1.17 Bekannte oder vermutete Hindernisse im Bereich der Baustelle, z. B. Leitungen, Kabel, Dräne, Kanäle, Bauwerksreste und, soweit bekannt, deren Eigentümer.

Der Vermessungsplan des Campus ist zu beachten.

Wenn die Informationen, aus diesem für die Arbeiten des jeweiligen Gewerkes relvant sind, befindet sich der Vermessungsplan des Campus in den Anlagen des LVs.

Bei Bedarf kann dieser auch über die örtliche Bauleitung,
beim AG angefordert werden.

0.1.18 Bestätigung, dass die im jeweiligen Bundesland geltenden Anforderungen zu Erkundungs- u. ggfs. Räumungs- Maßnahmen hinsichtlich Kampfmitteln erfüllt wurden.

Die Kampfmittelsondierung wurde bauseits, vor Beginn der Arbeiten ausgeführt.

Bei Bedarf kann das Sondierungsergebniss über die örtliche Bauleitung, beim AG angefordert werden.

0.1.19 Gegebenenfalls gemäß der Baustellenverordnung getroffene Maßnahmen.

Entsprechend der "Verordnung über Sicherheit und Gesundheitsschutz auf Baustellen" (Baustellenverordnung / BaustellV) vom 10.06.1998 werden seitens des Auftraggebers für die Baumaßnahme die nachfolgenden Schritte unternommen:
- Vorankündigung der Baumaßnahme an das zuständige Gewerbeaufsichtsamt
- Ausarbeitung eines Sicherheits- und Gesundheitsplans
(SiGe-Plan)
- Bestellen eines Sicherheits- und Gesundheitskoordinators

Vom Auftragnehmer sind zur Erfüllung seiner Pflichten, bezogen auf die Umsetzung der o.g. Verordnung, im Zusammenhang mit den v.g. Leistungsschritten des Auftraggebers, die nachfolgenden Hinweise zu beachten und die geforderten Beiträge zu erbringen. Die sich hieraus ergebenden Aufwendungen des AN werden nicht gesondert vergütet.

Zur Vorankündigung der Baumaßnahme:
(1) Für Leistungen, die gem. Vertragsbedingungen im eigenen Betrieb ausgeführt werden:
- Benennung der Leistungen
- Anzahl des zum Einsatz kommenden Personals (Beschäftigte)

(2) Für Leistungen, die gem. Vertragsbedingungen von Nachunternehmern ausgeführt werden:
- Name und Anschrift der Nachunternehmer
- Benennung der Leistungen
- Anzahl des zum Einsatz kommenden Personals (Beschäftigte)
- Mitgliedsnummer der Berufsgenossenschaft des Nachunternehmers

(3) Name und Anschrift mit Telefonnummer des Fachbauleiters
- Name und Anschrift mit Telefonnummer des Sicherheitsverantwortlichen
- Name und Anschrift mit Telefonnummer des Ersthelfers

(4) Gefährdungs- und Belastungsanalyse der einzelnen Gewerke

Im Falle von Änderungen zu (1) bis (4) ist dem AG unverzüglich der aktuelle Stand schriftlich mitzuteilen, so dass eine Anpassung des SiGe-Plans zeitnah erfolgen kann.
Die Vorankündigung wird vom AG sichtbar auf der Baustelle
ausgehängt.

0.1.20 Besondere Anordnungen,  Vorschriften und Maßnahmen der Eigentümer oder der anderen Weisungsberechtigten von Leitungen, Kabeln, Dränen, Kanälen, Straßen, Wegen, Gewässern, Gleisen, Zäunen und dergleichen im Bereich der Baustelle.

- entfällt -

0.1.21 Art und Umfang von Schadstoffbelastungen, z. B.
des Bodens, der Gewässer, der Luft, der Stoffe und Bauteile; vorliegende Fachgutachten und dergleichen.

Bauseits erfolgt vorab der Schad- u. Gefahrstoffausbau, so weit als möglich und entsprechend den jeweiligen Vorschriften durch einen fachkundigen Schadstoffsanierer.

Werden während der Arbeiten in den Gebäudeteilen weitere gefahrstoffhaltige Bauteile gefunden, ist die Bauleitung unverzüglich davon in Kenntnis zu setzen. Die Fundstelle ist zu sichern. Unsauber oder unsachgemäß durchgeführte Arbeiten werden beanstandet und können zur Stilllegung der Baustelle bis zur Behebung der Mängel führen.
Das Ausbauprozedere ist mit der Schadstoff-Fachfirma und der örtlichen Bauleitung abzustimmen.

Der Ausbau und die Entsorgung von möglichen schadstoffbelasteten Abfällen wird vom AN Schadstoffsanierung ausgeführt.

Diese Erschwernisse sowie mögl. Baustellenunterbrechungen sind vom AN miteinzukalkulieren.

Der Abbruch des schadstoffbelasteten Dachaufbaus wird nach der Gerüststellung, unmittelbar vor den Dachabdichtungsarbeiten erfolgen.

0.1.22 Art und Zeit der vom Auftraggeber veranlassten Vorarbeiten.

Siehe 0.0.11. Termine

0.1.23 Arbeiten anderer Unternehmer auf der Baustelle.

Der AN mussen mit zeitgleich arbeitenden Firmen auf der Baustelle rechnen.
Die Bauleitung wird die Arbeiten so koordinieren,
dass alle AN ihre Arbeitsbereiche bearbeiten können.

Abstimmungs- u. Koordinationspflicht des AN

Gleichwohl sind die Auftragnehmer verpflichtet, ihre Arbeiten mit den anderen am Bau tätigen Unternehmern aktiv abzustimmen u. zu koordinieren, so dass ein möglichst fließender Baubetrieb gewährleistet ist u.  keine Unterbrechungen im Bauablauf eintreten.

0.2  Angaben zur Ausführung

=> Siehe hierzu auch Bau- u. Nutzungsbeschreibung bzw.
 spezifische ZTV Gewerk!

0.2.1 Vorgesehene Arbeitsabschnitte,  Arbeitsunterbrechungen und -beschränkungen nach Art,
Ort und Zeit sowie Abhängigkeit von Leistungen anderer.

=> Siehe hierzu Formblätter Vergabe! (Anhang)

Bekannte Bauablaufbedingte Arbeitsunterbrechungen und Zeitlich versetzte Arbeiten werden in den Gewerkespezifischen Vorbemerkungen / Positionen, des LVs aufgführt.

0.2.2 Besondere Erschwernisse während der Ausführung,
z. B. Arbeiten in Räumen, in denen der Betrieb weiterläuft, Arbeiten im Bereich von Verkehrswegen, oder bei
außergewöhnlichen äußeren Einflüssen.

Ausführung der Bauarbeiten im laufendem JGU- Betrieb
Die im LV beschriebenen Leistungen finden bei laufendem Universitätsbetrieb statt. D.h. die angrenzenden Gebäudeteile
außerhalb des Baufeldes im Gebäude 1271 sind weiterhin in Nutzung.
Der AN hat alle erf. Maßnahmen zu ergreifen, um Störungen des Universitätsbetriebes so gering wie möglich zu halten.

Siehe auch
- Pkt. 0.1.11 (Lärm- u. Erschütterungsvermeidung)
Die Bauleistungen sind unter Berücksichtigung des laufenden Universitätsbetriebs auszuführen. Erforderliche Einschränkungen werden durch die Bauleitung rechtzeitig angekündigt und mit dem Auftragnehmer abgestimmt.

0.2.3 Vorgaben, die sich aus dem SiGe-Plan gemäß Baustellen- Ordnung ergeben

Siehe hierzu Pkt. 0.1.19

0.2.4 Art und Umfang von Leistungen zur Unfallverhütung und zum Gesundheitsschutz für Mitarbeiter anderer
Unternehmen, z.B. trittsichere Abdeckungen

Maßnahmen an Steigeschächten u. Deckendurchbrüchen

Die Herstellung erf. Sicherungsmaßnahmen an Steigeschächten wird im Gewerk Schadstoff beseitig/Rückbau bzw. Abbruch/Rohbau gemäß den entsprechenden
Positionen einmalig abgerechnet.
Zur Verhütung von Unfällen übergibt der AN "Abbruch/Rückbau" vorh. Steigeschächte vor Beginn der Installationsarbeiten mit den zugelassenen Sicherungsmaßnahmen an die beauftragten TGA-Firmen.
Nach der Übergabe der Schächte an die haustechnischen Folgegewerke sind diese dafür verantwortlich, dass die Schächte weiterhin gegen Absturz geschützt werden.
D.h. dass erf. Änderungen an den Schutzmaßnahmen (wie z.B. Abdichtung gegen Wasser, Absturzsicherungen, Abdeckungen, o.ä.) aufgrund neuer Querschnitte/Leitungsinstallationen ggfs. durch die haustechnischen Gewerke anzupassen und abzurechnen sind.

Diese Vorgehensweise gilt analog für Deckendurchbrüche
(d.h. Abrechnungspositionen für einmalige Abrechnung/Erstellung im Gewerk AN "Abbruch/Rückbau" bzw.
"Dachabdichtungsarbeiten"). Die Fußboden- bzw. Deckenaussparungen werden vor Übergabe abgedeckt, fixiert und erforderlichen Falls abgeklebt.

Das endgültige Schließen von Deckendurchbrüchen und Anarbeiten an Installationen/Einbauteilen hat unter Abstimmung der beteiligten Gewerke zu erfolgen und entsprechend den Brand- u. Rauchschutzanforderungen.

0.2.5 Besondere Anforderungen für Arbeiten in kontaminierten Bereichen, gegebenenfalls besondere Anordnungen für Schutz- und Sicherheitsmaßnahmen.

Die Sanierungsarbeiten im Gebäude und auf dem Dach dürfen erst nach Abnahme und Freigabe (Schadstofffreimessung) der Schadstoffsanierungsbereiche durch die Fachbauleitung Schadstoffsanierung sowie die örtl. Bauleitung des AG durchgeführt werden.

Die Schadstofffreimessung ist durch den AN, bei der örtl. Bauleitung des AG anzufordern!

0.2.6 Besondere Anforderungen an die Baustelleneinrichtung und Entsorgungseinrichtungen, z. B. Behälter für die getrennte Erfassung.

Eine Baustelleneinrichtung ist nur auf den vom AG
aus- bzw. zugewiesenen Flächen zulässig. Bei der Durchführung der Bauarbeiten ist streng darauf zu achten, dass die
Zuwegung und die Zufahrten zu den angrenzenden Gebäuden von Materialien und Teilen der Baustelleneinrichtung freizuhalten sind. Der Auftragnehmer ist verantwortlich für den
ggf. erforderlichen Schutz von Verkehrsflächen, Bäumen und angrenzenden Bauwerken.
Durch die Baustelleneinrichtung und Materiallagerung beschädigte Freiflächen sind nach Abschluss der Leistung wieder herzurichten und in den ursprünglichen Zustand zu
versetzen. Der Transport ist eigenverantwortlich durch den AN zu organisieren. Hieraus resultierende Aufwendungen sind bei der Preisfindung zu berücksichtigen.

0.2.7 Besondere Anforderungen an das Auf- und Abbauen sowie Vorhalten von Gerüsten.

Sicherheit von Gerüsten
Die vom AN eingesetzten Gerüste haben den technischen Vorschriften, der DIN 4420 (Arbeits- u. Schutzgerüste), der TRBS 2121-1 (Techn. Regel für Betriebssicherheit Teil 1 -
Gefährdung von Beschäftigten durch Absturz bei der Verwendung von Gerüsten) und den Arbeitsschutzbestimmungen (z. B. Seitenschutz, Ausbildung d. Beläge in Abhängigkeit von der Absturz höhe, Schutzwand im Dachfanggerüst, Eckausbildungen etc.) zu entsprechen.
An den Gerüsten ist die Freigabe durch den sachkundigen Errichter mittels der Gerüsttafel bekannt zu geben.

Die Raum- bzw. Bauteilhöhen sind im LV benannt bzw. in den beigefügten Planunterlagen ersichtlich.

Auf-, Abbauen, Vorhalten von Gerüsten
Mit den Einheitspreisen abgegolten sind, das Liefern, Aufstellen, Vorhalten, Unterhalten und Abbauen inkl. Abfahren der Gerüste, über den gesamten benötigten Zeitraum.

Vorgenannte, teilweise von der VOB abweichende, Regelung erfolgt, um alle Eventualitäten eines vom Bieter frei gewählten Montageablaufes zu berücksichtigen.
Dem AN ist es freigestellt die Art von Gerüst zu wählen,  die er für seine Arbeit für geeignet hält, sofern alle jeweiligen Normen, Gesetze und Sicherheits-Vorschriften eingehalten werden.

0.2.8 Mitbenutzung fremder Gerüste, Hebezeuge, Aufzüge, Aufenthalts- und Lagerräume, Einrichtungen und dergleichen durch den Auftragnehmer.

Gerüste, Hebewerkzeuge, Bauaufzüge

Transportmittel/Hebewerkzeuge sowie Gerüste werden
bauseits nicht zur Verfügung gestellt.
Alle erforderlichen Arbeits- und Schutzgerüste sowie Hebewerkzeuge im Innen- und Außenbereich von Gebäuden,  welche für die Herstellung der Leistungen des AN benötigt
werden, auch solche über 2,00 m Höhe, sind vom AN selbst zu organisieren u. mit den Einheitspreisen abgegolten,
sofern nachfolgend nicht explizit ausgeschrieben.

Dem AN ist die Art der Hilfsmittel/Hebewerkzeuge, egal ob stationär oder mobil, freigestellt, sofern alle jeweiligen Normen, Gesetze und Sicherheits-Vorschriften eingehalten werden,

Die Baustelleneinrichtung ist ausreichend frühzeitig mit der
örtl. Bauleitung des AG abzustimmen.

Haftungsrisiko bei Gebrauchsüberlassung
Bei Ingebrauchnahme / Nutzung von Gegenständen, Geräten, Hilfsmitteln u. a. Dingen, die dem AN vom AG kostenfrei zur Verfügung gestellt werden, geht das Haftungsrisiko in vollen Umfang auf den AN über.
Der AN hat das Recht und die Pflicht vor Ingebrauchnahme den ordnungsmäßigen Zustand der zur Verfügung gestellten Dinge zu überprüfen und der Bauleitung des AG eventuelle Mängel zu melden.
Die Ingebrauchnahme bei Mängeln bleibt - bis zur Freigabe durch die Bauleitung des AG nach erfolgter Mängelbeseitigung -
untersagt.

Achtung/Hinweis:
Insbesondere wird in dem Zusammenhang auf einen sehr sorgfältigen Umgang mit dem Medium "Bauwasser" und weiter erforderlichen Anschlüssen hingewiesen.
Leckagen müssen unbedingt vermieden werden.
Auftretende Schäden gehen voll zu Lasten des Verursachers.

0.2.9 Wie lange, für welche Arbeiten und gegebenenfalls für welche Beanspruchung der Auftragnehmer Gerüste,
Hebezeuge, Aufzüge, Aufenthalts- und Lagerräume,
Einrichtungen und dergleichen für andere Unternehmer vorzuhalten hat.

- entfällt - (bzw. siehe auch LV-Positionen)

0.2.10 Verwendung oder Mitverwendung von wiederaufbereiteten (Recycling-)Stoffen.

- entfällt -

0.2.11 Anforderungen an wiederaufbereitete (Recycling-)Stoffe und an nicht genormte Stoffe und Bauteile.

- entfällt -

0.2.12 Besondere Anforderungen an Art, Güte und Umweltverträglichkeit der Stoffe und Bauteile, auch z. B. an die schnelle biologische Abbaubarkeit von Hilfsstoffen.

- entfällt -

0.2.13 Art und Umfang der vom Auftraggeber verlangten Eignungs-  und Gütenachweise.

Siehe hierzu insbes. auch Pkte.:
- 0.0.7 Bieter-Referenzen
- 0.0.8 Personal-Qualifikation
- 0.0.9 Qualitätssicherung Bauprodukte
- 0.0.10 Einsatz von neuem Material
- 0.0.21 Ausführung u. Prüfzeugnisse

0.2.14 Unter welchen Bedingungen auf der Baustelle gewonnene Stoffe verwendet werden dürfen oder müssen oder einer anderen Verwertung zuzuführen sind.

- entfällt -

0.2.15 Art, Zusammensetzung und Menge der aus dem Bereich des Auftraggebers zu entsorgenden Böden, Stoffe und Bauteile; Art der Verwertung oder bei Abfall die Entsorgungsanlage; Anforderungen an die Nachweise über Transporte, Entsorgung und die vom Auftraggeber zu tragenden Entsorgungskosten.

Sämtliche Demontage- und Ausbaupositionen beinhalten die ordnungsgemäße Separierung und Entsorgung aller anfallenden Abfälle.

Dies umfasst ebenfalls die Bereitstellung notwendiger Container, Paletten, Verpackung (ggf. mit Abdeckung und Auskleidung), das Beladen (Container, Fahrzeuge etc.) sowie den Abtransport zur nächstgelegenen,  für die Annahme zugelassenen Entsorgungsstelle und die Begleichung der Deponierungs-  und Entsorgungskosten aller Abfallfraktionen inkl.
Entsorgungsnachweis.

Sämtliche Kosten für erforderliche, abfallrechtliche Nachweisverfahren sind in den Positionen mit einzukalkulieren,
sofern nicht nachfolgend separat ausgeschrieben

Der Abtransport der Abfälle hat so zu erfolgen, dass für den Bauherrn kein Tatbestand der Lagerung entsteht.

Der Auftragnehmer hat vor der Abfuhr von  Abfällen aus der Baustelle erf. rechtswirksame Entsorgungsnachweise gemäß Nachweisverordnung bei der Bauleitung vorzulegen.

Für Abfälle, die keiner Nachweispflicht unterliegen, sind Übernahmescheine bzw. adäquate Dokumente
(mit Hinweis auf Abfallart, Baustelle, Ort, Uhrzeit etc.) zu führen.

Der Auftragnehmer übernimmt die Aufgabe der Abfallentsorgung für den Bauherrn.

Zahlungsanweisungen seitens des Bauherrn werden nur nach vollständigem Eingang aller erf. Dokumente (Nachweise, Begleitscheine, Übernahmescheine, Lieferscheine etc.)
und vorbehaltlich einer Verbleib-Kontrolle erteilt.

Der Bauherr behält sich vor, gemäß der aktuellen Rechtsprechung weitergehende Abfallverbleib-Kontrollen durchzuführen.

Stahl und weitere Metalle (Wertstoffe) gehen in den Besitz des Auftragnehmers über. Die Entsorgung wird nicht gesondert
vergütet.

0.2.16 Art, Anzahl, Menge oder Masse der Stoffe und Bauteile, die vom Auftraggeber beigestellt werden, sowie Art, genaue Bezeichnung des Ortes und Zeit ihrer Übergabe.
- entfällt -

0.2.17 In welchem Umfang der Auftraggeber Abladen, Lagern und Transport von Stoffen und Bauteilen übernimmt oder dafür dem Auftragnehmer Geräte oder Arbeitskräfte zur Verfügung stellt.

- entfällt -

0.2.18 Leistungen für andere Unternehmer.

- entfällt -

0.2.19 Mitwirken beim Einstellen von Anlageteilen und bei der Inbetriebnahme von Anlagen im Zusammenwirken mit anderen Beteiligten, z. B. mit dem Auftragnehmer für die Gebäudeautomation.

- entfällt - (bzw. siehe auch LV-Positionen)

0.2.20 Benutzung von Teilen der Leistung vor der Abnahme.

- entfällt -

0.2.21 Übertragung der Wartung während der Dauer der Verjährungsfrist für die Gewährleistungsansprüche für maschinelle und elektrotechnische sowie elektronische Anlagen oder Teile davon, bei denen die Wartung Einfluss auf die Sicherheit und die Funktionsfähigkeit hat (vergleiche § 13 Nr. 4 Abs. 2 VOB/B), durch einen besonderen Wartungsvertrag.

- entfällt -

0.2.22 Abrechnung nach bestimmten Zeichnungen oder Tabellen.

Siehe hierzu: VOB/B §14 (Prüfbare Abrechnung).
0.3  Einzelangaben bei Abweichungen von den ATV

=> Gemäß VOB.

0.4  Einzelangaben zu Nebenleistungen und Besonderen Leistungen

=> Gemäß VOB.

0.5  Abrechnungseinheiten
Im Leistungsverzeichnis sind die Abrechnungseinheiten für die Teilleistungen (Positionen) gemäß Abschnitt 0.5 der jeweiligen ATV gem. VOB angegeben. Der AG behält sich jedoch Abweichungen hiervon im objektspezifischen Fall vor.
Siehe ggfs. POS. Technische Vertragsbedingungen (ATV)

## U n t e r l a g e n v e r z e i c h n i s
U n t e r l a g e n v e r z e i c h n i s

- Gewerk Fensterarbeiten

Die Pläne werden im PDF-Format übergeben und können nach der Auftragsvergabe beim AG auch im DWG-Format angefordert werden.
Unterlagen / Pläne werden NICHT im Papierformat übergeben.

Folgende Pläne und weitere Unterlagen liegen dem Leistungsverzeichnis als Kalkulationsgrundlage bei:

ARCHITEKTENPLÄNE:

0. Lagepläne/ Freiflächenplan
- 01_XXX.01_5_BE_00_p
- 01_XXX.02_5_BE_00_p

1. Grundrisse
- 03_UGX_5_Untergeschoss_00_p
- 03_E0X_5_Erdgeschoss_00_p
- 03_E1X_5_Obergeschoss_00_p
- 03_E2X_5_Dachgeschoss_00_p

2. Schnitte
- 04_SAA_5_SchnittAA_00_p
- 04_SBB_5_SchnittBB_00_p

3. Ansichten
- 05_ANO_5_Ansicht Nord_00_p
- 05_AOS_5_Ansicht Ost_00_p
- 05_ASU_5_Ansicht Süd_00_p
- 05_AWE_5_Ansicht West_00_p

4. Detailzeichnungen
- 08_101_5_Sockel_00_p
- 08_102_5_Fenster_00_p
- 08_103_5_Fenster S1_00_p
- 08_104_5_Fenster RWA_00_p
- 08_106_5_DG Einbringöffnung_00_p
- 08_107_5_Außentür TRH_00_p
- 08_112_5_Fenster WC_00_p

5. Übersichten - Wandansichten
-

GUTACHTEN:

-

## ZTV FÜR FENSTERBAU UND VERGLASUNGSARBEITEN
ZTV FÜR FENSTERBAU UND VERGLASUNGSARBEITEN

KONSTRUKTIONSSYSTEME

Die im Leistungsverzeichnis beschriebenen
Profilsysteme stellen die Mindestanforderung dar.
Die Profil-, Zubehör- und Beschlägeauswahl muss
nach den gültigen Unterlagen des System-Herstellers
erfolgen.

Alle Fensterprofile sind mit Mehr-Kammer-Profilen,
mit allgemeiner bauaufsichtlicher Zulassung,
mit stabiler Stahlarmierung nach Vorgabe des
Systemherstellers auszuführen.

Die Konstruktionen bei Aluminiumfenstern /-türen müssen den Güte- und Prüfbestimmungen Aluminiumfenster RAL - RG 636/1 entsprechen.

Die Profilquerschnitte der Verstärkungsprofile müssen
die Lasten nach DIN 1055 sicher abtragen.

Die vom Systemhersteller angegebenen wirksamen
Trägheitsmomente der Verstärkungsprofile sind für die
Profil-Auswahl zu berücksichtigen.

PROFILAUSWAHL

Die notwendigen Profile sind für den gewünschten
Verwendungszweck aus den Unterlagen des System-
Herstellers auszuwählen. Bei wärmegedämmten Profilen
sind nur solche zulässig, bei denen die Innen- und
Außenschalen durch Wärmedämmprofile durchgehend
kraft- und formschlüssig miteinander verbunden sind.

Das Prinzip der Wärmedämmung ist für die gesamte
Konstruktion einzuhalten.

Die ausgewiesenen Wärmedurchgangskoeffizienten sind
gemäß DIN V 4108-4, Ausgabe 2004 nachzuweisen.

Der Verbund der Profile muss ohne zusätzliche
Abdichtung wasserdicht und wasserbeständig sein.
Der Falzgrund und die Verbundzone der Profile muss
absolut glattflächig ausgebildet sein, so dass
anfallende Feuchtigkeit immer in die tiefste,
außenliegende Ebene (Rinne) des Falzes
abgeführt wird, ohne dass hierfür zusätzliche
Dränagekanäle hergestellt werden müssen. Die
Belüftung des Falzgrundes bei Isolierverglasungen
muss nach den Richtlinien der Isolierglas-Hersteller
erfolgen.

Die für das Profilsystem angegebenen minimalen und
maximalen Flügelgrößen und -gewichte sind
einzuhalten.

Die Verglasungs-Richtlinien der Isolierglas-Hersteller
sowie DIN 18056 sind für die zulässige Durchbiegung
der Riegel und Pfosten zu berücksichtigen.

FLÜGELDICHTUNGEN

Alle Dichtungsprofile müssen so angebracht sein, dass
sie die Forderungen der verlangten
Beanspruchungsgruppe für die Fensterkonstruktion
dauerhaft erfüllen. Die Dichtungen müssen
auswechselbar sein. Es dürfen nur die vom
System-Hersteller vorgegebenen System-Dichtungen verwendet werden.

Für Dreh-, Drehkipp-, Stulp- und Kipp-Fenster ist
eine großvolumige Mitteldichtung vorgeschrieben.

ENTWÄSSERUNG DER KONSTRUKTION

Fälze und Profilnuten, in die Niederschlag und
Kondenswasser eindringen können, müssen nach außen
kontrolliert entwässert werden. Sichtbare
Entwässerungsschlitze sind mit Kappen abzudecken.

BESCHLÄGE

Es sollen nur die vom System-Hersteller vorgegebenen
System-Beschläge verwendet werden bzw. Griffe gemäß
Vorgabe in der Beschlagsbeschreibung.
Sind nicht systemgebundene Beschlagteile vorgesehen,
müssen diese unter Beachtung der gültigen DIN-Normen
ausgewählt werden.

Sofern im Leistungsverzeichnis nichts anderes
vorgeschrieben ist, müssen alle Beschlagteile, mit
Ausnahme der Bedienungshebel und Flügelbänder,
verdecktliegend angeordnet werden.

Die im Falz angeordneten Beschläge sind form- und
kraftschlüssig mit den Profilen zu verbinden. Bei
Schraubverbindungen in Profilwandungen sind
Einnietmuttern oder Hinterlegstücke zu verwenden.

VERGLASUNG, AUSFACHUNG

Besonders hingewiesen wird auf die Befolgung der
Verglasungs-Richtlinien der Isolierglas-Hersteller
und der "Technischen Regeln für die Verwendung von
linienförmig gelagerten Verglasungen" sowie der
"Technischen Regeln für die Verwendung von
absturzsichernden Verglasungen (TRAV)"
(die jeweils aktuelle Fassung) vom Deutschen
Institut für Bautechnik (DIBt), Berlin.

EINBAU DER ELEMENTE

Die Verankerungen der Elemente sind so
auszuführen, dass Bewegungen des Baukörpers und die
der Bauelemente aufgenommen werden können, ohne dass
hieraus Belastungen auf die Profile und die Verglasung übertragen werden.

Die Montage der Bauelemente muss flucht- und
lotrecht erfolgen. Die horizontalen Einbauebenen sind
nach den Meterrissen in jedem Geschoss einzumessen.

Alle zur Montage erforderlichen Befestigungsmittel
sowie die entsprechend erforderlichen Bohrungen im
Baukörper sind in die Einheitspreise mit
einzukalkulieren.

Befestigungsmittel wie Stahlwinkel, Schrauben, Bolzen und Dübel müssen entsprechend Statik, dem jeweiligen
Verwendungszweck und den Anforderungen ausgewählt
werden. Bei der Auswahl sind die hierfür gültigen
Normen und der aktuelle Stand der Technik zu
berücksichtigen und zu befolgen.

Die Befestigungsmittel wie Stahlwinkel, Schrauben, Bolzen und Dübel müssen aus nichtrostendem Stahl A4 (Werkstoff-Nr. 1.4401) bestehen.

OBERFLÄCHENBEHANDLUNG + FARBEN

Die Oberflächenbehandlung und -ausführung erfolgt
gemäß den im Leistungsverzeichnis gemachten Angaben.

Die Außentüren und Fenster aus Aluminium sind sind beidseitig mit Pulverbeschichtung (RAL- oder DB-Farbtöne) nach Wahl des AG auszuführen.

## ZTV PRODUKTQUALITÄT + FACHUNTERNEHMERERKLÄRUNG
Zus. techn. Vertragsbedingungen (ZTV), Produktqualitäten + Fachunternehmererklärung

Material- und Farbmuster sind nach Auftragserteilung in geeignetem Format (mind. ca. 50 x 50 cm) der Bauleitung vorzulegen.
Die Kosten hierfür sind in die Einheitspreise einzukalkulieren.

Durch den AN sind von allen zum Einbau kommenden Produkten genaue Produktangaben einschl. der jeweiligen produktzugehörigen Technischen Informationen wie Datenblätter, Einbauempfehlungen des Herstellers, Allgemeine bauaufsichtliche Prüfzeugnisse, etc., unaufgefordert und rechtzeitig vor Ausführung der Bauleitung zu übergeben.

Diese Angaben, sowie weitere Angaben zur Ausführung, einschl. der o.a. produktzugehörigen Technischen Informationen und Unterlagen nach Ausführung, sind vor der Abnahme als gesammeltes Werk der Bauleitung zu übergeben, spätestens innerhalb 6 Kalendertagen nach Aufforderung.
Der entsprechende Aufwand ist in die betreffenden Einheitspreise einzukalkulieren.

Ebenso ist den Dokumentationsunterlagen eine Fachunternehmererklärung beizufügen, welche bestätigt, dass die ausgeführten Leistungen nach den anerkannten Regeln der Technik unter Beachtung der entsprechenden DIN-Vorschriften und weiterer Fachvorschriften, ausgeführt wurden.
Die Leistung muss den vertraglich vereinbarten Eigenschaften entsprechen und ohne Fehler, welche die Gebrauchseigenschaften herabsetzen, ausgeführt sein.

## ZTV FÜR METALLBAU-, VERGLASUNGS-, HOLZ-, BESCHLAGSARBEITEN
ZUSÄTZLICHE TECHNISCHE VORBEMERKUNGEN FÜR METALLBAU-, VERGLASUNGS-, HOLZ-, BESCHLAGS- UND ROLLADENARBEITEN

1. Normen, Richtlinien, Vorschriften, Verordnungen

Der Ausschreibung liegt die VOB, Teil C (neueste Ausgabe) mit den dort aufgeführten "Allgemeinen Technischen Vertragsbedingungen für Bauleistungen (ATV)" zugrunde.

Im Besonderen:
- DIN 18 360 - Metallbauarbeiten
- DIN 18 355 - Tischlerarbeiten
- DIN 18 361 - Verglasungsarbeiten
- DIN 18 357 - Beschlagarbeiten
- DIN 18 358 - Rollladenarbeiten
- DIN 18 299 - Allgemeine Regelungen für Bauarbeiten jeder Art
- TRLV - Technische Regeln für die Verwendung von
linienförmig gelagerten Verglasungen
- TRAV - Technische Regeln für die Verwendung von
absturzsichernden Verglasungen
- Verglasungs-Richtlinien der Isolierglas-Hersteller
- Technische Richtlinien des Glashandwerks - Institut
des Glashandwerks für Verglasungstechnik und
Fensterbau, Hadamar.
- RAL RG 636/1 - Güte- und Prüfbestimmungen
für Aluminiumfenster
- DIN 18056 - Fensterwände, Bemessung und Ausführung

- Sämtliche Unfallverhütungsvorschriften

Anforderungen an Maßtoleranzen werden nach den gültigen Normen gestellt, insbesondere DIN 18 202.

Soweit in der Leistungsbeschreibung auf Technische Spezifikationen (z.B. nationale Normen, mit denen europäische Normen umgesetzt werden, europäische technische Zulassungen, gemeinsame technische Spezifikationen, internationale Normen) Bezug genommen wird, werden auch ohne den ausdrücklichen Zusatz:
"oder gleichwertig" immer gleichwertige Technische Spezifikationen in Bezug genommen.

2. Ausführung

Bei Mehrscheibenisolierglas darf die Durchbiegung des Scheibenrandes zwischen gegenüberliegenden Scheibenkanten 8 mm nicht überschreiten.

Ein lückenloser Wärmeschutz von der Fassade zu den übrigen Wandelementen und zur Wärmedämmung der Dacheindeckung muß gewährleistet werden. Anschlussbleche und Verwahrungen sind mit imprägnierten Dichtungsbändern zu hinterlegen. Diese Maßnahme ist in die Einheitspreise einzurechnen, auch wenn im Text nicht mehr besonders hingewiesen wird. Das Gleiche gilt für kleine Abdeckprofile etc.

Montage, Schutz der montierten Bauteile:

Die Wahl der Hebezeuge ist grundsätzlich dem Bieter überlassen, sie müssen jedoch den Vorschriften der jeweiligen Berufsgenossenschaft entsprechen. Die Kosten für die Hebezeuge sind  mit in die Einheitspreise einzukalkulieren und werden nicht gesondert vergütet.

Während der Montage und der Zeit bis zur Abnahme müssen die Fassadenbauteile gegen schädliche Einflüsse gesichert werden. Die Wahl der Maßnahmen wird dem Anbieter freigestellt.

Sonstige Bedingungen:

- Fassadensysteme müssen eine CE-Kennzeichnung besitzen. Zusätzlich gefordert ist der Nachweis der Qualitätsmerkmale nach CE-Konformität DIN EN 13830 bzw. DIN EN 14351. Der Nachweis ist nach Aufforderung vorzulegen.

- Die im LV angegebenen Größenangaben für einzelne Bauteile sind  Planungsmaße, die von denen vor Ort genommenen Maßen abweichen können.

- Die Einheitspreise verstehen sich für die komplette Lieferung und Montage der Elemente einschließl. aller Befestigungs- und Verbindungsmittel sowie Verankerungen am Baukörper.

3. Leistungen, die in die Einheitspreise einzukalkulieren sind

- Anfertigen von Werk- und Detailzeichnungen in zweifacher Ausfertigung. Diese sind rechtzeitig
(2-Wochen nach Aufmaß) und unaufgefordert dem Architekten zur Freigabe vorzulegen.

- Die Nachweise der U-Werte der Fenster- und Fassaden- Elemente und die Nachweise der Sicherheitsverglasung für das Bauamt sind durch den Auftragnehmer zu liefern, jeweils in zweifacher Ausfertigung.

- Abdichtung der Fassaden und Türelemente zum Baukörper mit Bauabdichtungsfolien im Fußpunkt sowie umlaufend mit dampfdichter, innenseitig angeordneter Folie bzw. Kompriband mit Verfugung sowie mit wind- und regendichter außenseitig angeordneter Folie.

## ZTV FÜR SONNENSCHUTZ:
ZUSÄTZLICHE TECHNISCHE VERTRAGSBEDINGUNGEN
FÜR SONNENSCHUTZ:

Die außenliegenden Sonnenschutz-Anlagen müssen
der DIN EN 13659 (Raffstoren/Außenjalousien/Rolläden)
bzw. DIN EN 13651 (Markisen) entsprechen und jeweils
eine entsprechende CE-Erklärung besitzen. Die zum
Einsatz kommenden elektrischen Antriebe müssen nach
gültigen Normen zertifiziert, mit einem CE-Kennzeichen
versehen und nach VDE geprüft sein.

Die Sonnenschutz-Anlagen müssen einen
Abminderungsfaktor Fc = 0,25 erreichen.
Dieser Wert ist durch ein Prüfzeugnis einer anerkannten
Prüfstelle nachzuweisen.

Die gesamte Sonnenschutzkonstruktion muss so ausreichend dimensioniert sein, dass mit Sicherheit die zulässigen zu erwartenden Windkräfte aufgenommen
werden können und jederzeit eine einwandfreie Bedienung
gewährleistet ist. Die statische Dimensionierung gehört
zur Leistung des AN und ist in die Einheitspreise einzukalkulieren.

Ein Ab- und Auffahren der Behänge sowie ein stufenloses
Wenden der Raffstore-Lamellen muss in jeder Zwischenstellung möglich sein (nicht nur in den Endstellungen).

Der Auftragnehmer ist ohne Einschränkung für die
konstruktive, funktionelle und maßliche Übereinstimmung seiner Elemente mit den anschließenden Bauteilen verantwortlich.
Die Befestigung der Sonnenschutzelemente erfordert
u. a. eine rechtzeitige und besonders sorgfältige Abstimmung der Details mit der Fassade.

Sämtliche Befestigungsmaterialien sind aus nichtrostendem Stahl oder Aluminium herzustellen.
Zur Vermeidung von Rost- oder Elementbildung dürfen
keine veredelten Stahl- oder Eisenteile verwendet werden.

Werden Befestigungskonsolen aus Stahl oder Aluminium an der Rohbauwand befestigt, sind sie mit thermischen
Trennlagen zu unterlegen, Wärmeleitfähigkeit des
Trennlagen-Materials: max. 0,09 W/mk,
Rohdichte > 70 g/cm³, Dicke mind. 6 mm,
Baustoffklasse B1 gemäß DIN 4102, nicht brennend abtropfend.

Bei der ausgeschriebenen Konstruktion handelt es sich um eine Mindestforderung, bei abweichender Konstruktion ist die Gleichwertigkeit nachzuweisen.
Das angebotene System muss auch über die technische Möglichkeit verfügen, ein Notraffsystem einzubauen.

Die angegebenen Maße sind nach örtlichem Aufmaß
anzupassen, die Höhenangaben beziehen sich auf die zu
schützende Fensterfläche, die Lamellenpakethöhe ist vom
Bieter hinzuzurechnen.

## ZTV MONTAGEARBEITEN
ZUSÄTZLICHE TECHNISCHE VERTRAGSBEDINGUNGEN (ZTV) FÜR MONTAGEARBEITEN

1. Normen, Richtlinien, Vorschriften, Verordnungen:

Der Ausschreibung liegt die VOB, Teil C, neueste Ausgabe, mit den dort aufgeführten "Allgemeinen Technischen Vertragsbedingungen für Bauleistungen (ATV)" zugrunde.

Im besonderen:
- DIN 18299 - Allgemeine Regelungen für Bauarbeiten jeder Art
- DIN 18451 - Gerüstarbeiten mit den darin aufgeführten DIN-Normen
- Die jeweils gültigen TRGS
- Sämtliche Unfallverhütungsvorschriften und die Regeln der Bauberufsgenossenschaften
- Die jeweils gültigen Abfallentsorgungsbestimmungen

2. Ausführung

Für Montagearbeiten muss der Bauleitung rechtzeitig vor Ausführungsbeginn der Arbeiten eine schriftliche Montageanweisung übergeben werden, die folgende Angaben
enthalten muss:
- die Gewichte der Teile;
- das Lagern der Teile;
- die Anschlagpunkte der Teile;
- das Anschlagen der Teile an Hebezeuge;
- das Transportieren und die beim Transport einzuhaltende Transportlage;
- das Erstellen der zur Montage erforderlichen Hilfskonstruktionen;
- die Reihenfolge der Montage und das Zusammenfügen der Teile;
- die Tragfähigkeit der einzusetzenden Hebezeuge;
- Maßnahmen zur Gewährleistung der Tragfähigkeit und Standsicherheit von Bauwerk und Bauteilen, auch während einzelner Montagezustände;
- Art und Lage der erforderlichen Arbeitsplätze und Verkehrswege;
- Art der Absturzsicherung und die dazu erforderlichen Arbeitsschritte und Maßnahmen;
- Sicherung des Gefahrenbereiches unterhalb der Montagestellen vor herabfallenden Gegenständen.

## ABDICHTUNG/ANSCHLÜSSE ZUM BAUKÖRPER
ABDICHTUNG/ANSCHLÜSSE ZUM BAUKÖRPER

Sämtliche Anschlüsse an angrenzende Bauteile sind in
die Einheitspreise einzukalkulieren.

Alle Anschlüsse sind nach den bauphysikalischen
Anforderungen und dem Stand der Technik auszuführen.
Die Anforderungen aus Wärmeschutz, Feuchteschutz,
Schallschutz und Fugenbewegung sind zu berücksichtigen.

Erforderliche Dichtungsprofile sind aus EPDM
einzusetzen. Sie müssen in Beschaffenheit, Abmessung
und Gestaltung dem vorgesehenen Verwendungszweck
entsprechen. Ihre elastischen Eigenschaften müssen im
vorkommenden Temperaturbereich den Anforderungen
genügen.

Für Versiegelungen sind elastisch bleibende
Dichtstoffe auf Silikon- oder Polysulfidbasis zu
verwenden. Die Verträglichkeit mit den jeweiligen
Glastypen ist zu prüfen und zu beachten.

Die Versiegelung muss unter Berücksichtigung der
konstruktiven Gegebenheiten innerhalb der vorkommenden
Temperaturbereiche an den anschließenden Bauteilen so
haften, dass sie unter Berücksichtigung der zulässigen
Dehnungsbewegungen der Bauteile nicht von den
Haftflächen abreißen.
Bei der Abdichtung von Anschlussfugen mit elastischen
Dichtstoffen sind DIN 18540 und die
Verarbeitungs-Richtlinien des Herstellers zu befolgen.

Der Anschlussbereich ist außen umlaufend winddicht und
regendicht herzustellen mittels Verklebung von
geeigneten Folien. Im unteren Fensterbereich sind diese mittels EPDM-Bahn abzudichten.
Falls der Anschluss nach Angabe der
Bauleitung ausnahmsweise ohne Abdeckung
sichtbar bleiben soll, ist er anstatt Folie mit
vorkomprimiertem und imprägniertem Dichtband
auszustopfen und dauerelastisch mit UV-beständigem,
überstreichbarem Material zu versiegeln.

Der Anschlussbereich ist innen umlaufend luft- und
dampfdicht herzustellen, gemäß Angabe mittels
Folien bzw. mit Fugendichtband und dauerelastischer
Verfugung. Wasserdichter Dichtfolienanschluss außen im
Fußpunkt der bodentiefen Fensterelemente und an Türen.

Die Untergrundvorbereitung wie Säuberung,
Haftprimergrundierung u.a., die für die fachgerechte
Ausführung der Abdichtungsanschlüsse erforderlich sind,
sind jeweils entsprechend Angabe des Herstellers
auszuführen und mit den Anschlüssen in den
Einheitspreis einzukalkulieren.

Der Hohlraum zwischen innerer und äußerer Abdichtung
ist umlaufend vollflächig mit Mineralwolle-Dämmung
auszustopfen.

Alle zum Einsatz kommenden Wärmedämmstoffe aus
Mineralwolle müssen das RAL-Gütezeichen
der Gütegemeinschaft Mineralwolle e.V.
oder ein gleichwertiges Gütezeichen besitzen
und gemäß der Gefahrstoffverordnung gesundheitlich
unbedenklich und nach EG-Richtlinie 97/69
Anmerkung Q freigezeichnet sein.

Die Abdichtungsbahn unter Fensterbänken mittels EPDM-Streifen ist so ausreichend zu dimensionieren, dass dieser bis über die Vorderkante der bauseitigen Außendämmung der vorgehängten Fassade bzw. des Wärmedämmverbundsystems reicht,
seitlich ist sie an dem Fensterbank-Wasserableitprofil
bzw. Fensterzargen hochzuführen und mit Dichtungsband
zu befestigen, in den fensterseitigen Eckbereichen ist
sie wannenförmig zu verschweißen. Es wird empfohlen Formteile für die Eckausbildungen einzusetzen.

Alle Aluminium-Blechkantteile mit Materialdicke
mind. 2 mm, Fensterbänke und Sockelbleche: mind. 3 mm.

Befestigungen am Baukörper einschl. aller
Befestigungsmittel sowie Bohrungen in Stahl,
Beton und Mauerwerk.
Schrauben, Bolzen, Dübel etc. aus Edelstahl, Gruppe A4
(Werkstoffnr. 1.4401), mit bauaufsichtlicher Zulassung,
Dimensionierung nach statischen Erfordernissen.

## TEMPERATURBEREICHE
Vermeidung von Tauwasserschäden:

Unter Berücksichtigung der gültigen DIN-Vorschriften,
der klimatischen Bedingungen im Objekt, ist die
Fassade "wärmebrückenfrei" zu konstruieren und
einzubauen.

## VERGLASUNG
VERGLASUNG

Glaslieferung und Verglasung sind im Leistungsverzeichnis in den jeweiligen Positionen beschrieben
und sind miteinzukalkulieren.

Die Verglasung kann mittels EPDM-Dichtprofilen oder
Vorlegebändern mit dauerelastischer Falzkantenversiegelung erfolgen. Siehe hierzu die
Einzelbeschreibung der Profilsysteme.

Besonders hingewiesen wird auf die Befolgung der
Verglasungs-Richtlinien der Isolierglas-Hersteller
sowie die Technischen Richtlinien des Glashandwerks
vom Institut des Glashandwerks für Verglasungstechnik
und Fensterbau, Hadamar.

U g - Wert Verglasungen: jeweils abgestimmt
auf den geforderten Gesamt -U w - Wert der
Fassaden und Fensterelemente, jedoch max.:

U g - Wert Verglasung: = ca. 0,7 W/m²K
Randverbund als "warme Kante", z.B. Chromatec "Ultra" oder gleichwertig.

Die Verglasungen sind als 3-fach Verglasungen auszuführen.

Weitere Spezifikationen:
siehe Einzelbeschreibungen der Glastypen

Die Glasdicken sind grundsätzlich nach
statischer Erfordernis zu dimensionieren.

Sämtliche Verglasungen in nachfolgend beschriebenen
Positionen sind wenn erforderlich gemäß TRAV-Verglasung
auszuführen! Die Richtlinien und Vorschriften für
Überkopfverglasungen sind einzuhalten!

## WÄRMESCHUTZ
U-WERTE

U w - Wert Fensterelement: <= 0,80 W/m²K

U d - Wert Eingangstürelement: <= 1,2 W/m²K

FUGENDURCHLÄSSIGKEIT

Fugendurchlässigkeit nach EnEV, Anhang 4, Tabelle 1:
Klasse 3 nach DIN EN 12207-1, Ausgabe 6/2000

## RAFFSTORE/-KÄSTEN
RAFFSTORE/-KÄSTEN

Für die Aussenraffstores und Raffstorekästen gelten solange nicht in den folgenden Positionen anders beschrieben folgende Anforderungen:

1. Ausführungsbeschreibung

1.1 Oberschiene
aus mindestens 1,5 mm starkem, stranggepresstem Aluminiumprofil ohne Oberflächenbehandlung (kein rollgeformtes Aluminium-Band oder verzinkte Stahlbänder). Aus optischen Gründen muss die Oberschiene nach unten geschlossen ausgeführt werden. Weiterhin ist hierdurch ein Verschieben oder Wandern der Einbauteile ausgeschlossen.
Wendewelle aus verzinktem Vierkant-Stahlrohr. Wartungsfreie, gekapselte, teflonhaltige Lager mit Wenderolle und Bandspule aus Kunststoff, Segmentwendung zur Verhinderung der selbsttätigen Verstellung der Lamellen.

1.2 Antrieb
Um eine bessere Kräfteverteilung zu erreichen sind die Motoren als Mittelmotoren mit angeflanschtem Planetengetriebe und beidseitigem Wellenabgang auszuführen. Außerdem vereinfacht sich dadurch das Ankuppeln von Behängen bei einer nachträglichen Raumaufteilung.
Verdeckt eingebauter, 230V-Mittelmotor, Schutzart IP 54, mit angeflanschtem Planetengetriebe und beidseitigem Wellenabgang, eingebauten Endschaltern und Thermoschutzschalter. Es sind Motore mit einstellbaren oberen und unteren Endschaltern einzusetzen.
Die Motoren sind generell mit einem geräuschoptimierten Oberschienenträger zu versehen, um die Körperschallübertragung auf ein Minimum zu reduzieren.

1.3 Lamellen
Ca. 80 mm breit, konkav-konvex-gewölbt, beidseitig randgebördelt, aus speziallegiertem, mit lichtechtem Lack im Spezialverfahren korrosionsbeständig einbrennlackiertem Aluminium. Sämtliche Stanzungen in den Lamellen sind mit schwarzen Schutzösen zur Führung der Aufzugsbänder (Verminderung des Abriebes) und zur Befestigung der Stege der Leiterkordel versehen.
Versetztes Lamellenpaket ist aufgrund eines erhöhten Verschleißes sowie eines ungleichen Schließverhaltens des Behanges ausgeschlossen.

Profilfarbe:
RAL oder DB nach Wahl des Auftraggebers

Der Raffstore fährt mit nach außen geschlossenen Lamellen tief und mit nach innen geschlossenen Lamellen hoch.

1.4 Leiterkordel
Polyester-Leiterkordel, mit Kevlar-Einlage, schwarz, in schwerer Sonderausführung, mit Doppelstegen. Jede Lamelle wird am oberen Steg der Leiterkordel befestigt.

1.5 Seitliche Führung
Seitliche Führung durch schwarze Führungsnippel aus glasfaserverstärktem Polyamid, schlagfest mit den Lamellen verbunden. Zudem müssen die Führungsnippel flächenbündig in der Lamellenoberseite eingelassen sein. Geklippte sowie Druckguss-Führungsnippel sind aufgrund einer erhöhten Gefahr des Ausreißens - Druckguss-Führungsnippel zusätzlich aufgrund einer zu hohen Geräuschentwicklung - ausgeschlossen. Lamellen wechselseitig genippelt sowie Führungsschienen als C-Profil aus stranggepresstem Aluminium, mit eingezogenen schwarzen Kedern zur Geräuschdämmung, einschließlich der erforderlichen Führungsschienenhalter.

1.6 Unterschiene
aus stranggepresstem Aluminiumprofil, mit schwarzen Endkappen aus Kunststoff. In den Endkappen sind verschiebbare Führungsnippel mit Hinterschnitt, um ein Aushängen des Behanges zu verhindern.
Um ausreichende Torsionssteifigkeit zu gewährleisten sind nicht geschlossene Unterschienenprofile bzw. ein Verschließen durch eine aufgeclipste Lamelle nicht zulässig.

1.7 Aufzugsbänder
Spezialbeschichtetes Polyesterband, schwarz, in witterungsbeständiger Ausführung, dehnungs- und schrumpfarm, bruch- und knickfest.

1.8 Bedienung
Hoch- und Tieffahren der Raffstoren durch Bedienung eines Schalters. Wenden der Lamellen durch leichtes Antippen der jeweiligen Richtung. Bei Erreichen der oberen oder unteren Endlage bewirken die im Motor eingebauten Endschalter das automatische Abschalten des Antriebes.

1.9 Oberflächenbehandlung und Farben
Die sichtbaren Aluminiumteile gem. RAL oder DB nach Wahl des Auftraggebers pulverbeschichtet.
Die Pulverbeschichtung ist mit einem Polyesterpulver in einer Schichtdicke von 60 - 120 my auszuführen. Die Vorbehandlung muss chromfrei im No-Rinse-Verfahren nach Qualitätsrichtlinie GSB AL 631 erfolgen.

1.10 Befestigung
Bei Befestigung der Raffstoren auf Holz, Aluminium oder Kunststoff müssen Schrauben mit Dichtbeschichtung zur Verhinderung von Wassereintritt durch Kapillarwirkung eingesetzt werden.
Bei Montage auf Holz müssen zusätzlich Edelstahl-Distanzscheiben mit EPDM-Dichtscheiben montiert werden.

1.11 Dauerhaftigkeit
Um den Verschleiß an den Raffstoren über die Gewährleistungsfrist hinaus einzugrenzen werden folgende Forderungen zwingend vorgeschrieben:

Alle Stanzungen in den Lamellen sind umlaufend randgebördelt auszuführen. Um den einwandfreien Lauf der Lamellen auch bei Wärmebewegungen der Fassade und der Lamellen zu gewährleisten müssen die Führungsschienen mindestens 25 mm tief sein. Die Oberschiene ist aus stranggepresstem Aluminium (kein Zink- oder Aluminium-Blech) vorzusehen.

Die angebotenen Raffstoren müssen die Lebensdauerklasse 3 nach DIN EN 13659:2009-01 (Raffstoren/Außen-Jalousien) erfüllen.

## BESCHLAG
BESCHLAG

Beschlag für Fenster/Fenstertüren: DREH/KIPP-BESCHLAG (D/K), Beschlagsystem auf jeweiliges Fenstersystem abgestimmt, DIN links oder rechts nach Angabe AG,
Oberflächen Aluminium.

- D/K-Grundbeschlag, Dimensionierung entsprechend
Flügelgewicht

- Beschlag mit Einhandbedienung; Fehlbedienungssperre,
integrierte Aushebesperre, Riegelstangen, Riegelstücke, Eckumlenkungen, Auflaufbock, Eck- und Entlastungslager, Bänder, Schließbock und Schließrolle,
Handhebel mit verdecktliegendem Falzgetriebe.

- Fenstertüren erhalten zusätzlich Verriegelungen senkrecht auf der Band- und Griffseite sowie Rollschnäpper
und Türziehgriff.

-Ausführung Beschläge als einfache Sicherheitsbeschläge, sofern in der Einzelposition nicht anders angegeben.

- Alle Beschlagteile bestehen aus nichtrostenden
Materialien.

- Das Handhebel-Getriebe ist mit Rastpunkten in Dreh-,
und Verschluss-Stellung auszustatten.

Nachfolgend werden die für die jeweilige Öffnungsart
einzusetzenden Beschläge in ihrer Grundausstattung
beschrieben.

Fenstergriff-Anordnung gemäß Planangabe bzw.
so tief wie technisch möglich

Türgriff-Höhe: 1,05 m ü. OK FFB,
sofern in der Einzelposition nicht anders angegeben.

-Handhebel:
Objektqualität, bestehend aus Edelstahlrundstab, matt, Querschnitt verjüngend, leicht gekröpft zur Flügelseite.
Ulmer Klinke / FSB 1023

-Türgriffe Eingangstüren / Nebeneingangstüren:
Beschlag außen als Knauf.
Beschlag innen als Drücker wie vor beschrieben.
sofern in der Einzelposition nicht anders angegeben.

Freigabe erfolgt nach Bemusterung des AN durch Bauherr und Architekt.

## AUFMASS UND ARBEITSABLAUF
Alle zur Ausführung der Leistung erforderlichen Maße sind vom AN am Bau eigenverantwortlich aufzunehmen.
Hierfür ist vom AN ein Detailiertes Aufmaß, vor Ort zu erstellen und die Maße in die Werkplanung des AN einzuarbeiten.

Vor Beginn der Arbeiten ist gemeinsam mit der Bauleitung eine genaue Leistungsaufnahme vorzunehmen und der Arbeitsablauf festzulegen. Der AN ist verpflichtet, bei der Ausführung die Koordinierung mit den anderen Gewerken zu gewährleisten,
bei denen Kontaktpunkte zur Fassade vorhanden sind.

Das Gebäude ist bauseits komplett eingerüstet. Grundgerüstbreite 60 cm + Teilbereiche mit Konsolgerüst mit 30 cm Breite.
Das Gerüst hat einen Maximalabstand zur Fassade von 30cm.
Zwei Gerüsttreppentürme sind vorhanden, sowie ein Material- und Personenaufzug.

Die Bestandsfenster im Gebäude werden, während der Montage der neuen Fenster Zug um Zug, vom Gewerk Abbrucharbeiten zurückgebaut.

## 32 Fensterarbeiten

### Titel 01 ALLGEMEINE ARBEITEN

**01.1 Technische Bearbeitung**
Technische Bearbeitung für den gesamten Umfang dieser Ausschreibung.
Basierend auf diesen Angaben und in Verbindung mit
den Werk- und Detailplänen des Architekten hat der Auftragnehmer die technische Bearbeitung für die Montagepläne, Werkstatt- und Detailpläne, die statischen Nachweise sowie Montagezustände zu erbringen.

Die Bearbeitung umfasst:
-  alle Fenster und Türen
-  Übergänge, Auflager
-  Befestigungen, Verbindungsmittel
-  Montagestöße

Sollten Abweichungen von den vorgegebenen Profilen und
Ausführungen erforderlich sein, so sind diese mit dem
Architekten detailliert abzustimmen.
Der statische Nachweis ist direkt an den Prüfstatiker
einzureichen; insgesamt sind vier Ausfertigungen, in Papierform
erforderlich:
-  2 x für Prüfstatiker
-  1 x für Bauherr
-  1 x für Architekt

Zusätzlich sind die Unterlagen auch digital zu übermitteln.
Menge: 1,000 Psch

**01.2 Schutz der Fenster und Fassaden**
Schutz der Fenster und Fassaden

Die vom Auftragnehmer montierten Aluminium Bauteile,
sind zum Schutz vor Verschmutzung und Beschädigung mit einer aufgeklebten Folie zu versehen, die rückstandslos nach Abschluss der Bautätigkeiten zu entfernen ist, einschl. Entsorgung.

Das Entfernen der Folie und restlichen schutzmassnahmen aus dieser Position muss in Abstimmung mit der Bauleitung erfolgen.
Menge: 1,000 Psch

### Titel 02 FENSTERARBEITEN / UG

**02.1 Einfachfenster B 1845 mm H 1320 mm 2tlg 0,8W/m2K RC2N Rahmen Alu Isolierglas 3fach Folie Folie überputzbar**
*** Leitbeschreibung
STLB-Bau 2026-04 026
Einfachaußenfenster,
Breite Blendrahmen '1845' mm,
Höhe Blendrahmen '1320' mm, 2-teilig, senkrecht geteilt, mit Stulp, Wandaufbau im Anschlussbereich einschalig mit vorgehängter hinterlüfteter Fassade, Befestigungsuntergrund Normalbeton, Leibungsmontage außen, Leibung mit stumpfem Anschlag,
bauphysikalische Anforderungen: Windlast Klasse 3 (Prüfdruck P1 1200 Pa) DIN EN 12210, Wärmeschutz DIN EN ISO 10077-1, DIN 4108-4 Uw kleiner gleich 0,8 W/m2K, Einbruchhemmung RC 2 N DIN EN 1627, Bedienkräfte Klasse 2 DIN EN 13115,
Rahmen aus Aluminium, flächenbündig, Rahmenoberfläche außen pulverbeschichtet,
Farbton Rahmen außen 'Standart RAL-Farbton / DB-Farbton (nach Wahl AG)'

Sollschichtdicke DIN EN ISO 12944-5 60 mym, Rahmenoberfläche innen pulverbeschichtet,
Farbton Rahmen innen 'Standart RAL-Farbton / DB-Farbton (nach Wahl AG)'

Sollschichtdicke DIN EN ISO 12944-5 60 mym, Befestigung des Rahmens mit Rahmendübeln/Fensterbauschrauben,
1. Teil Drehkipp,
2. Teil Dreh, Fenster transparent mit einer Füllung, aus Isolierglas, 3-fach, wärmetechnisch verbesserte Abstandhalter DIN EN ISO 10077-1, mit Beschlag, Fenstergriff aus nichtrostendem Stahl, mattgebürstet, Sondergriffsitzhöhe,
Griffsitzhöhe '200' mm,
vorgerichtet für Sonnenschutzanlage, Aufsetz-Raffstorefertigelement wird gesondert vergütet,
Abdichtung der äußeren Dichtebene mit Fensteranschlussfolie, diffusionsbremsend DIN 4108-3, umlaufend, Abdichtung der inneren Dichtebene mit Fensteranschlussfolie, diffusionssperrend DIN 4108-3, überputzbar, umlaufend, Dämmebene (Funktionsebene) vollständig ausfüllen, mit Mineralwolle.
Menge: 15,000 St
*Unterbeschreibung 1 Fensternummern Pos 02.1*
Fensternummern Pos 02.1:
- F -1.001
- F -1.002
- F -1.003
- F -1.004
- F -1.005
- F -1.006
- F -1.007
- F -1.009
- F -1.010
- F -1.011
- F -1.012
- F -1.013
- F -1.014
- F -1.015
- F -1.016

**02.2 Einfachfenster B 1635 mm H 1320 mm 3tlg 0,8W/m2K RC2N Rahmen Alu Isolierglas 3fach Folie Folie überputzbar**
*** Leitbeschreibung
STLB-Bau 2026-04 026
Einfachaußenfenster,
Breite Blendrahmen '1635' mm,
Höhe Blendrahmen '1320' mm, 3-teilig, waagerecht geteilt und unten senkrecht geteilt, mit durchlaufendem Riegel und Stulp, Wandaufbau im Anschlussbereich einschalig mit vorgehängter hinterlüfteter Fassade, Befestigungsuntergrund Normalbeton, Leibung mit stumpfem Anschlag, Leibungsmontage außen,
bauphysikalische Anforderungen: Windlast Klasse 3 (Prüfdruck P1 1200 Pa) DIN EN 12210, Wärmeschutz DIN EN ISO 10077-1, DIN 4108-4 Uw kleiner gleich 0,8 W/m2K, Einbruchhemmung RC 2 N DIN EN 1627, Bedienkräfte Klasse 2 DIN EN 13115,
Rahmen aus Aluminium, flächenbündig, Rahmenoberfläche außen pulverbeschichtet,
Farbton Rahmen außen 'Standart RAL-Farbton / DB-Farbton (nach Wahl AG)'

Sollschichtdicke DIN EN ISO 12944-5 60 mym, Rahmenoberfläche innen pulverbeschichtet,
Farbton Rahmen innen 'Standart RAL-Farbton / DB-Farbton (nach Wahl AG)'

Sollschichtdicke DIN EN ISO 12944-5 60 mym, Befestigung des Rahmens mit Rahmendübeln/Fensterbauschrauben,
1. Teil Dreh, 2. Teil Drehkipp, 3. Teil festverglast,
Fenster transparent, transluzent und nichttransparent, Füllung als beschichtetes Glaselement, eine Füllung, Füllung aus Isolierglas, 3-fach, eine Füllung, wärmetechnisch verbesserte Abstandhalter DIN EN ISO 10077-1, mit Beschlag, Fenstergriff aus nichtrostendem Stahl, mattgebürstet, Sondergriffsitzhöhe,
Griffsitzhöhe '200' mm,
vorgerichtet für Sonnenschutzanlage, Abdichtung der äußeren Dichtebene mit Fensteranschlussfolie, diffusionshemmend DIN 4108-3, umlaufend, Abdichtung der inneren Dichtebene mit Fensteranschlussfolie, diffusionssperrend DIN 4108-3, überputzbar, umlaufend, Dämmebene (Funktionsebene) vollständig ausfüllen, mit Mineralwolle, Aufsetz-Raffstorefertigelement wird gesondert vergütet.
Menge: 1,000 St
*Unterbeschreibung 1 Fensternummern Pos 02.2*
Fensternummern Pos 02.2:
- F -1.008

### Titel 03 FENSTERARBEITEN / EG

**03.1 Einfachfenster B 1845 mm H 2095 mm 2tlg 0,8W/m2K Rahmen Alu Isolierglas 3fach Folie Folie überputzbar**
*** Leitbeschreibung
STLB-Bau 2026-04 026
Einfachaußenfenster,
Breite Blendrahmen '1845' mm,
Höhe Blendrahmen '2095' mm, 2-teilig, senkrecht geteilt, mit durchlaufendem Pfosten, Wandaufbau im Anschlussbereich einschalig mit vorgehängter hinterlüfteter Fassade, Befestigungsuntergrund Hochlochziegel, Leibungsmontage außen, Leibung mit stumpfem Anschlag,
bauphysikalische Anforderungen: Windlast Klasse 3 (Prüfdruck P1 1200 Pa) DIN EN 12210, Wärmeschutz DIN EN ISO 10077-1, DIN 4108-4 Uw kleiner gleich 0,8 W/m2K, Bedienkräfte Klasse 2 DIN EN 13115,
Rahmen aus Aluminium, flächenbündig, Rahmenoberfläche außen pulverbeschichtet,
Farbton Rahmen außen 'Standart RAL-Farbton / DB-Farbton (nach Wahl AG)'

Sollschichtdicke DIN EN ISO 12944-5 60 mym, Rahmenoberfläche innen pulverbeschichtet,
Farbton Rahmen innen 'Standart RAL-Farbton / DB-Farbton (nach Wahl AG)'

Sollschichtdicke DIN EN ISO 12944-5 60 mym, Befestigung des Rahmens mit Rahmendübeln/Fensterbauschrauben,
1. Teil Drehkipp,
2. Teil Dreh, Fenster transparent mit einer Füllung, aus Isolierglas, 3-fach, wärmetechnisch verbesserte Abstandhalter DIN EN ISO 10077-1, mit Beschlag, Fenstergriff aus nichtrostendem Stahl, mattgebürstet,
vorgerichtet für Sonnenschutzanlage, Aufsetz-Raffstorefertigelement wird gesondert vergütet,
Abdichtung der äußeren Dichtebene mit Fensteranschlussfolie, diffusionsbremsend DIN 4108-3, umlaufend, Abdichtung der inneren Dichtebene mit Fensteranschlussfolie, diffusionssperrend DIN 4108-3, überputzbar, umlaufend, Dämmebene (Funktionsebene) vollständig ausfüllen, mit Mineralwolle,
Ausführung gemäß Zeichnung,
Zeichnungs-Nr '1271_ARC_08_112_5_Fenster WC_00_p'
.
Menge: 2,000 St
*Unterbeschreibung 1 Hinweis / Fensternummern Pos 03.1*
Der zwischen den beiden Fensterflügeln montierte Pfosten, muss eine Breite von 170mm aufweisen.

Fensternummern Pos 03.1:
- F 00.001
- F 00.002

**03.2 Einfachfenster B 1845 mm H 2095 mm 2tlg 0,8W/m2K Rahmen Alu Isolierglas 3fach Folie Folie überputzbar**
*** Leitbeschreibung
STLB-Bau 2026-04 026
Einfachaußenfenster,
Breite Blendrahmen '1845' mm,
Höhe Blendrahmen '2095' mm, 2-teilig, senkrecht geteilt, mit Stulp, Wandaufbau im Anschlussbereich einschalig mit vorgehängter hinterlüfteter Fassade, Befestigungsuntergrund Hochlochziegel, Leibungsmontage außen, Leibung mit stumpfem Anschlag,
bauphysikalische Anforderungen: Windlast Klasse 3 (Prüfdruck P1 1200 Pa) DIN EN 12210, Wärmeschutz DIN EN ISO 10077-1, DIN 4108-4 Uw kleiner gleich 0,8 W/m2K, Bedienkräfte Klasse 2 DIN EN 13115,
Rahmen aus Aluminium, flächenbündig, Rahmenoberfläche außen pulverbeschichtet,
Farbton Rahmen außen 'Standart RAL-Farbton / DB-Farbton (nach Wahl AG)'

Sollschichtdicke DIN EN ISO 12944-5 60 mym, Rahmenoberfläche innen pulverbeschichtet,
Farbton Rahmen innen 'Standart RAL-Farbton / DB-Farbton (nach Wahl AG)'

Sollschichtdicke DIN EN ISO 12944-5 60 mym, Befestigung des Rahmens mit Rahmendübeln/Fensterbauschrauben,
1. Teil Drehkipp,
2. Teil Dreh, Fenster transparent mit einer Füllung, aus Isolierglas, 3-fach, wärmetechnisch verbesserte Abstandhalter DIN EN ISO 10077-1, mit Beschlag, Fenstergriff aus nichtrostendem Stahl, mattgebürstet,
vorgerichtet für Sonnenschutzanlage, Aufsetz-Raffstorefertigelement wird gesondert vergütet,
Abdichtung der äußeren Dichtebene mit Fensteranschlussfolie, diffusionsbremsend DIN 4108-3, umlaufend, Abdichtung der inneren Dichtebene mit Fensteranschlussfolie, diffusionssperrend DIN 4108-3, überputzbar, umlaufend, Dämmebene (Funktionsebene) vollständig ausfüllen, mit Mineralwolle.
Menge: 13,000 St
*Unterbeschreibung 1 Fensternummern Pos 03.2*
Fensternummern Pos 03.2:
- F 00.003
- F 00.004
- F 00.005
- F 00.006
- F 00.007
- F 00.009
- F 00.010
- F 00.011
- F 00.012
- F 00.013
- F 00.014
- F 00.015
- F 00.016

**03.3 Einfachfenster B 1635 mm H 2095 mm 3tlg 0,8W/m2K Rahmen Alu Isolierglas 3fach Folie Folie überputzbar**
*** Leitbeschreibung
STLB-Bau 2026-04 026
Einfachaußenfenster,
Breite Blendrahmen '1635' mm,
Höhe Blendrahmen '2095' mm, 3-teilig, waagerecht geteilt und unten senkrecht geteilt, mit durchlaufendem Riegel und Stulp, Wandaufbau im Anschlussbereich einschalig mit vorgehängter hinterlüfteter Fassade, Befestigungsuntergrund Hochlochziegel, Leibung mit stumpfem Anschlag, Leibungsmontage außen,
bauphysikalische Anforderungen: Windlast Klasse 3 (Prüfdruck P1 1200 Pa) DIN EN 12210, Wärmeschutz DIN EN ISO 10077-1, DIN 4108-4 Uw kleiner gleich 0,8 W/m2K, Bedienkräfte Klasse 2 DIN EN 13115,
Rahmen aus Aluminium, flächenbündig, Rahmenoberfläche außen pulverbeschichtet,
Farbton Rahmen außen 'Standart RAL-Farbton / DB-Farbton (nach Wahl AG)'

Sollschichtdicke DIN EN ISO 12944-5 60 mym, Rahmenoberfläche innen pulverbeschichtet,
Farbton Rahmen innen 'Standart RAL-Farbton / DB-Farbton (nach Wahl AG)'

Sollschichtdicke DIN EN ISO 12944-5 60 mym, Befestigung des Rahmens mit Rahmendübeln/Fensterbauschrauben,
1. Teil Dreh, 2. Teil Drehkipp, 3. Teil festverglast,
Fenster transparent, transluzent und nichttransparent, Füllung als beschichtetes Glaselement, eine Füllung, Füllung aus Isolierglas, 3-fach, eine Füllung, wärmetechnisch verbesserte Abstandhalter DIN EN ISO 10077-1, mit Beschlag, Fenstergriff aus nichtrostendem Stahl, mattgebürstet,
vorgerichtet für Sonnenschutzanlage, Abdichtung der äußeren Dichtebene mit Fensteranschlussfolie, diffusionshemmend DIN 4108-3, umlaufend, Abdichtung der inneren Dichtebene mit Fensteranschlussfolie, diffusionssperrend DIN 4108-3, überputzbar, umlaufend, Dämmebene (Funktionsebene) vollständig ausfüllen, mit Mineralwolle, Aufsetz-Raffstorefertigelement wird gesondert vergütet.
Menge: 1,000 St
*Unterbeschreibung 1 Fensternummern Pos 03.3*
Fensternummern Pos 03.3:
- F 00.008

**03.4 Einfachfenster B 5510 mm H 2095 mm 6tlg 0,8W/m2K Rahmen Alu Isolierglas 3fach Folie Folie überputzbar**
*** Leitbeschreibung
STLB-Bau 2026-04 026
Einfachaußenfenster,
Breite Blendrahmen '5510' mm,
Höhe Blendrahmen '2095' mm, 6-teilig senkrecht geteilt, mit durchlaufenden Pfosten, Wandaufbau im Anschlussbereich einschalig mit vorgehängter hinterlüfteter Fassade, Befestigungsuntergrund Hochlochziegel, Leibung mit stumpfem Anschlag, Leibungsmontage außen,
bauphysikalische Anforderungen: Windlast Klasse 3 (Prüfdruck P1 1200 Pa) DIN EN 12210, Wärmeschutz DIN EN ISO 10077-1, DIN 4108-4 Uw kleiner gleich 0,8 W/m2K, Bedienkräfte Klasse 2 DIN EN 13115,
Rahmen aus Aluminium, flächenbündig, Rahmenoberfläche außen pulverbeschichtet,
Farbton Rahmen außen 'Standart RAL-Farbton / DB-Farbton (nach Wahl AG)'

Sollschichtdicke DIN EN ISO 12944-5 60 mym, Rahmenoberfläche innen pulverbeschichtet,
Farbton Rahmen innen 'Standart RAL-Farbton / DB-Farbton (nach Wahl AG)'

Sollschichtdicke DIN EN ISO 12944-5 60 mym, Befestigung des Rahmens mit Rahmendübeln/Fensterbauschrauben,
1. Teil Dreh, 2. Teil Drehkipp, 3. Teil Dreh, 4. Teil Drehkipp, 5. Teil Dreh, 6. Teil Drehkipp,
Fenster transparent, Füllung aus Isolierglas, 3-fach, eine Füllung, wärmetechnisch verbesserte Abstandhalter DIN EN ISO 10077-1, mit Beschlag, Fenstergriff aus nichtrostendem Stahl, mattgebürstet,
vorgerichtet für Sonnenschutzanlage, Abdichtung der äußeren Dichtebene mit Fensteranschlussfolie, diffusionshemmend DIN 4108-3, umlaufend, Abdichtung der inneren Dichtebene mit Fensteranschlussfolie, diffusionssperrend DIN 4108-3, überputzbar, umlaufend, Dämmebene (Funktionsebene) vollständig ausfüllen, mit Mineralwolle, Aufsetz-Raffstorefertigelement wird gesondert vergütet.
Menge: 1,000 St
*Unterbeschreibung 1 Fensternummern Pos 03.4*
Fensternummern Pos 03.4:
- F 00.017

### Titel 04 FENSTERARBEITEN / OG

**04.1 Einfachfenster B 1845 mm H 2095 mm 2tlg 0,8W/m2K Rahmen Alu Isolierglas 3fach Folie Folie überputzbar**
*** Leitbeschreibung
STLB-Bau 2026-04 026
Einfachaußenfenster,
Breite Blendrahmen '1845' mm,
Höhe Blendrahmen '2095' mm, 2-teilig, senkrecht geteilt, mit durchlaufendem Pfosten, Wandaufbau im Anschlussbereich einschalig mit vorgehängter hinterlüfteter Fassade, Befestigungsuntergrund Hochlochziegel, Leibungsmontage außen, Leibung mit stumpfem Anschlag,
bauphysikalische Anforderungen: Windlast Klasse 3 (Prüfdruck P1 1200 Pa) DIN EN 12210, Wärmeschutz DIN EN ISO 10077-1, DIN 4108-4 Uw kleiner gleich 0,8 W/m2K, Bedienkräfte Klasse 2 DIN EN 13115,
Rahmen aus Aluminium, flächenbündig, Rahmenoberfläche außen pulverbeschichtet,
Farbton Rahmen außen 'Standart RAL-Farbton / DB-Farbton (nach Wahl AG)'

Sollschichtdicke DIN EN ISO 12944-5 60 mym, Rahmenoberfläche innen pulverbeschichtet,
Farbton Rahmen innen 'Standart RAL-Farbton / DB-Farbton (nach Wahl AG)'

Sollschichtdicke DIN EN ISO 12944-5 60 mym, Befestigung des Rahmens mit Rahmendübeln/Fensterbauschrauben,
1. Teil Drehkipp,
2. Teil Dreh, Fenster transparent mit einer Füllung, aus Isolierglas, 3-fach, wärmetechnisch verbesserte Abstandhalter DIN EN ISO 10077-1, mit Beschlag, Fenstergriff aus nichtrostendem Stahl, mattgebürstet,
vorgerichtet für Sonnenschutzanlage, Aufsetz-Raffstorefertigelement wird gesondert vergütet,
Abdichtung der äußeren Dichtebene mit Fensteranschlussfolie, diffusionsbremsend DIN 4108-3, umlaufend, Abdichtung der inneren Dichtebene mit Fensteranschlussfolie, diffusionssperrend DIN 4108-3, überputzbar, umlaufend, Dämmebene (Funktionsebene) vollständig ausfüllen, mit Mineralwolle,
Ausführung gemäß Zeichnung,
Zeichnungs-Nr '1271_ARC_08_112_5_Fenster WC_00_p'
.
Menge: 2,000 St
*Unterbeschreibung 1 Hinweis / Fensternummern Pos 04.1*
Der zwischen den beiden Fensterflügeln montierte Pfosten, muss eine Breite von 170mm aufweisen.

Fensternummern Pos 04.1:
- F 01.001
- F 01.002

**04.2 Einfachfenster B 1845 mm H 2095 mm 2tlg 0,8W/m2K Rahmen Alu Isolierglas 3fach Folie Folie überputzbar**
*** Leitbeschreibung
STLB-Bau 2026-04 026
Einfachaußenfenster,
Breite Blendrahmen '1845' mm,
Höhe Blendrahmen '2095' mm, 2-teilig, senkrecht geteilt, mit Stulp, Wandaufbau im Anschlussbereich einschalig mit vorgehängter hinterlüfteter Fassade, Befestigungsuntergrund Hochlochziegel, Leibungsmontage außen, Leibung mit stumpfem Anschlag,
bauphysikalische Anforderungen: Windlast Klasse 3 (Prüfdruck P1 1200 Pa) DIN EN 12210, Wärmeschutz DIN EN ISO 10077-1, DIN 4108-4 Uw kleiner gleich 0,8 W/m2K, Bedienkräfte Klasse 2 DIN EN 13115,
Rahmen aus Aluminium, flächenbündig, Rahmenoberfläche außen pulverbeschichtet,
Farbton Rahmen außen 'Standart RAL-Farbton / DB-Farbton (nach Wahl AG)'

Sollschichtdicke DIN EN ISO 12944-5 60 mym, Rahmenoberfläche innen pulverbeschichtet,
Farbton Rahmen innen 'Standart RAL-Farbton / DB-Farbton (nach Wahl AG)'

Sollschichtdicke DIN EN ISO 12944-5 60 mym, Befestigung des Rahmens mit Rahmendübeln/Fensterbauschrauben,
1. Teil Drehkipp,
2. Teil Dreh, Fenster transparent mit einer Füllung, aus Isolierglas, 3-fach, wärmetechnisch verbesserte Abstandhalter DIN EN ISO 10077-1, mit Beschlag, Fenstergriff aus nichtrostendem Stahl, mattgebürstet,
vorgerichtet für Sonnenschutzanlage, Aufsetz-Raffstorefertigelement wird gesondert vergütet,
Abdichtung der äußeren Dichtebene mit Fensteranschlussfolie, diffusionsbremsend DIN 4108-3, umlaufend, Abdichtung der inneren Dichtebene mit Fensteranschlussfolie, diffusionssperrend DIN 4108-3, überputzbar, umlaufend, Dämmebene (Funktionsebene) vollständig ausfüllen, mit Mineralwolle.
Menge: 13,000 St
*Unterbeschreibung 1 Fensternummern Pos 04.2*
Fensternummern Pos 04.2:
- F 01.003
- F 01.004
- F 01.005
- F 01.006
- F 01.007
- F 01.009
- F 01.010
- F 01.011
- F 01.012
- F 01.013
- F 01.014
- F 01.015
- F 01.016

**04.3 Einfachfenster B 1635 mm H 2095 mm 3tlg 0,8W/m2K Rahmen Alu Isolierglas 3fach Folie Folie überputzbar**
*** Leitbeschreibung
STLB-Bau 2026-04 026
Einfachaußenfenster,
Breite Blendrahmen '1635' mm,
Höhe Blendrahmen '2095' mm, 3-teilig, waagerecht geteilt und unten senkrecht geteilt, mit durchlaufendem Riegel und Stulp, Wandaufbau im Anschlussbereich einschalig mit vorgehängter hinterlüfteter Fassade, Befestigungsuntergrund Hochlochziegel, Leibung mit stumpfem Anschlag, Leibungsmontage außen,
bauphysikalische Anforderungen: Windlast Klasse 3 (Prüfdruck P1 1200 Pa) DIN EN 12210, Wärmeschutz DIN EN ISO 10077-1, DIN 4108-4 Uw kleiner gleich 0,8 W/m2K, Bedienkräfte Klasse 2 DIN EN 13115,
Rahmen aus Aluminium, flächenbündig, Rahmenoberfläche außen pulverbeschichtet,
Farbton Rahmen außen 'Standart RAL-Farbton / DB-Farbton (nach Wahl AG)'

Sollschichtdicke DIN EN ISO 12944-5 60 mym, Rahmenoberfläche innen pulverbeschichtet,
Farbton Rahmen innen 'Standart RAL-Farbton / DB-Farbton (nach Wahl AG)'

Sollschichtdicke DIN EN ISO 12944-5 60 mym, Befestigung des Rahmens mit Rahmendübeln/Fensterbauschrauben,
1. Teil Dreh, 2. Teil Drehkipp, 3. Teil festverglast,
Fenster transparent, transluzent und nichttransparent, Füllung als beschichtetes Glaselement, eine Füllung, Füllung aus Isolierglas, 3-fach, eine Füllung, wärmetechnisch verbesserte Abstandhalter DIN EN ISO 10077-1, mit Beschlag, Fenstergriff aus nichtrostendem Stahl, mattgebürstet,
vorgerichtet für Sonnenschutzanlage, Abdichtung der äußeren Dichtebene mit Fensteranschlussfolie, diffusionshemmend DIN 4108-3, umlaufend, Abdichtung der inneren Dichtebene mit Fensteranschlussfolie, diffusionssperrend DIN 4108-3, überputzbar, umlaufend, Dämmebene (Funktionsebene) vollständig ausfüllen, mit Mineralwolle, Aufsetz-Raffstorefertigelement wird gesondert vergütet.
Menge: 1,000 St
*Unterbeschreibung 1 Fensternummern Pos 04.3*
Fensternummern Pos 04.3:
- F 01.008

**04.4 Einfachfenster B 5510 mm H 2095 mm 6tlg 0,8W/m2K Rahmen Alu Isolierglas 3fach Folie Folie überputzbar**
*** Leitbeschreibung
STLB-Bau 2026-04 026
Einfachaußenfenster,
Breite Blendrahmen '5510' mm,
Höhe Blendrahmen '2095' mm, 6-teilig senkrecht geteilt, mit durchlaufenden Pfosten, Wandaufbau im Anschlussbereich einschalig mit vorgehängter hinterlüfteter Fassade, Befestigungsuntergrund Hochlochziegel, Leibung mit stumpfem Anschlag, Leibungsmontage außen,
bauphysikalische Anforderungen: Windlast Klasse 3 (Prüfdruck P1 1200 Pa) DIN EN 12210, Wärmeschutz DIN EN ISO 10077-1, DIN 4108-4 Uw kleiner gleich 0,8 W/m2K, Bedienkräfte Klasse 2 DIN EN 13115,
Rahmen aus Aluminium, flächenbündig, Rahmenoberfläche außen pulverbeschichtet,
Farbton Rahmen außen 'Standart RAL-Farbton / DB-Farbton (nach Wahl AG)'

Sollschichtdicke DIN EN ISO 12944-5 60 mym, Rahmenoberfläche innen pulverbeschichtet,
Farbton Rahmen innen 'Standart RAL-Farbton / DB-Farbton (nach Wahl AG)'

Sollschichtdicke DIN EN ISO 12944-5 60 mym, Befestigung des Rahmens mit Rahmendübeln/Fensterbauschrauben,
1. Teil Dreh, 2. Teil Drehkipp, 3. Teil Dreh, 4. Teil Drehkipp, 5. Teil Dreh, 6. Teil Drehkipp,
Fenster transparent, Füllung aus Isolierglas, 3-fach, eine Füllung, wärmetechnisch verbesserte Abstandhalter DIN EN ISO 10077-1, mit Beschlag, Fenstergriff aus nichtrostendem Stahl, mattgebürstet,
vorgerichtet für Sonnenschutzanlage, Abdichtung der äußeren Dichtebene mit Fensteranschlussfolie, diffusionshemmend DIN 4108-3, umlaufend, Abdichtung der inneren Dichtebene mit Fensteranschlussfolie, diffusionssperrend DIN 4108-3, überputzbar, umlaufend, Dämmebene (Funktionsebene) vollständig ausfüllen, mit Mineralwolle, Aufsetz-Raffstorefertigelement wird gesondert vergütet.
Menge: 1,000 St
*Unterbeschreibung 1 Fensternummern Pos 04.4*
Fensternummern Pos 04.4:
- F 01.017

### Titel 05 FENSTERARBEITEN / DG

**05.1 Einfachfenster B 1635 mm H 1320 mm 2tlg 0,8W/m2K Rahmen Alu Isolierglas 3fach Folie Folie überputzbar**
*** Leitbeschreibung
STLB-Bau 2026-04 026
Einfachaußenfenster,
Breite Blendrahmen '1635' mm,
Höhe Blendrahmen '1320' mm, 2-teilig, senkrecht geteilt, mit Stulp, Wandaufbau im Anschlussbereich einschalig mit vorgehängter hinterlüfteter Fassade, Befestigungsuntergrund Hochlochziegel, Leibungsmontage außen, Leibung mit stumpfem Anschlag,
bauphysikalische Anforderungen: Windlast Klasse 3 (Prüfdruck P1 1200 Pa) DIN EN 12210, Wärmeschutz DIN EN ISO 10077-1, DIN 4108-4 Uw kleiner gleich 0,8 W/m2K, Bedienkräfte Klasse 2 DIN EN 13115,
Rahmen aus Aluminium, flächenbündig, Rahmenoberfläche außen pulverbeschichtet,
Farbton Rahmen außen 'Standart RAL-Farbton / DB-Farbton (nach Wahl AG)'

Sollschichtdicke DIN EN ISO 12944-5 60 mym, Rahmenoberfläche innen pulverbeschichtet,
Farbton Rahmen innen 'Standart RAL-Farbton / DB-Farbton (nach Wahl AG)'

Sollschichtdicke DIN EN ISO 12944-5 60 mym, Befestigung des Rahmens mit Rahmendübeln/Fensterbauschrauben,
1. Teil Drehkipp,
2. Teil Dreh, Fenster transparent mit einer Füllung, aus Isolierglas, 3-fach, wärmetechnisch verbesserte Abstandhalter DIN EN ISO 10077-1, als absturzsicherndes Fensterelement, mit vorgesetztem Geländer, am Blendrahmen befestigt, Geländer wird gesondert vergütet, mit Beschlag, Fenstergriff aus nichtrostendem Stahl, mattgebürstet,
vorgerichtet für Sonnenschutzanlage, Aufsetz-Raffstorefertigelement wird gesondert vergütet,
Abdichtung der äußeren Dichtebene mit Fensteranschlussfolie, diffusionsbremsend DIN 4108-3, umlaufend, Abdichtung der inneren Dichtebene mit Fensteranschlussfolie, diffusionssperrend DIN 4108-3, überputzbar, umlaufend, Dämmebene (Funktionsebene) vollständig ausfüllen, mit Mineralwolle.
Menge: 1,000 St
*Unterbeschreibung 1 Fensternummern Pos 05.1*
Fensternummern Pos 05.1:
- F 02.001

**05.2 Einfachfenster B 1845 mm H 1320 mm 2tlg 0,8W/m2K Rahmen Alu Isolierglas 3fach Folie Folie überputzbar**
*** Leitbeschreibung
STLB-Bau 2026-04 026
Einfachaußenfenster,
Breite Blendrahmen '1845' mm,
Höhe Blendrahmen '1320' mm, 2-teilig, senkrecht geteilt, mit Stulp, Wandaufbau im Anschlussbereich einschalig mit vorgehängter hinterlüfteter Fassade, Befestigungsuntergrund Hochlochziegel, Leibungsmontage außen, Leibung mit stumpfem Anschlag,
bauphysikalische Anforderungen: Windlast Klasse 3 (Prüfdruck P1 1200 Pa) DIN EN 12210, Wärmeschutz DIN EN ISO 10077-1, DIN 4108-4 Uw kleiner gleich 0,8 W/m2K, Bedienkräfte Klasse 2 DIN EN 13115,
Rahmen aus Aluminium, flächenbündig, Rahmenoberfläche außen pulverbeschichtet,
Farbton Rahmen außen 'Standart RAL-Farbton / DB-Farbton (nach Wahl AG)'

Sollschichtdicke DIN EN ISO 12944-5 60 mym, Rahmenoberfläche innen pulverbeschichtet,
Farbton Rahmen innen 'Standart RAL-Farbton / DB-Farbton (nach Wahl AG)'

Sollschichtdicke DIN EN ISO 12944-5 60 mym, Befestigung des Rahmens mit Rahmendübeln/Fensterbauschrauben,
1. Teil Drehkipp,
2. Teil Dreh, Fenster transparent mit einer Füllung, aus Isolierglas, 3-fach, wärmetechnisch verbesserte Abstandhalter DIN EN ISO 10077-1, als absturzsicherndes Fensterelement, mit vorgesetztem Geländer, am Blendrahmen befestigt, Geländer wird gesondert vergütet, mit Beschlag, Fenstergriff aus nichtrostendem Stahl, mattgebürstet,
vorgerichtet für Sonnenschutzanlage, Aufsetz-Raffstorefertigelement wird gesondert vergütet,
Abdichtung der äußeren Dichtebene mit Fensteranschlussfolie, diffusionsbremsend DIN 4108-3, umlaufend, Abdichtung der inneren Dichtebene mit Fensteranschlussfolie, diffusionssperrend DIN 4108-3, überputzbar, umlaufend, Dämmebene (Funktionsebene) vollständig ausfüllen, mit Mineralwolle.
Menge: 3,000 St
*Unterbeschreibung 1 Fensternummern Pos 05.2*
Fensternummern Pos 05.2:
- F 02.002
- F 02.003
- F 02.004

**05.3 Fenstertür B 5510 mm H 1950 mm 4tlg 0,8W/m2K Rahmen Alu Folie Folie überputzbar**
*** Leitbeschreibung
STLB-Bau 2026-04 026
Außenfenstertür,
Breite Blendrahmen '5510' mm,
Höhe Blendrahmen '1950' mm, 4-teilig, senkrecht geteilt, mit 2 durchlaufenden Pfosten und Stulp, Wandaufbau im Anschlussbereich einschalig mit vorgehängter hinterlüfteter Fassade, Befestigungsuntergrund Hochlochziegel, Leibung mit stumpfem Anschlag, Leibungsmontage außen,
bauphysikalische Anforderungen: Windlast Klasse 3 (Prüfdruck P1 1200 Pa) DIN EN 12210, Wärmeschutz DIN EN ISO 10077-1, DIN 4108-4 Uw kleiner gleich 0,8 W/m2K, Bedienkräfte Klasse 2 DIN EN 13115,
Rahmen aus Aluminium, flächenbündig, Rahmenoberfläche außen pulverbeschichtet,
Farbton Rahmen außen 'Standart RAL-Farbton / DB-Farbton (nach Wahl AG)'

Sollschichtdicke DIN EN ISO 12944-5 60 mym, Rahmenoberfläche innen pulverbeschichtet,
Farbton Rahmen innen 'Standart RAL-Farbton / DB-Farbton (nach Wahl AG)'

Sollschichtdicke DIN EN ISO 12944-5 60 mym, Befestigung des Rahmens mit Rahmendübeln/Fensterbauschrauben, Türschwelle thermisch getrennt, Türschwelle barrierefrei DIN 18040 und DIN EN 17210,
1. Teil Dreh, 2. Teil Dreh, 3. Teil festverglast, 4. Teil festverglast,
Fenster nichttransparent, Füllung als Metall-Verbundelement, aus Aluminium, eine Füllung, als absturzsicherndes Fensterelement mit 2 Anschlagdichtungen und Mitteldichtung, mit Beschlag, Fenstergriff aus nichtrostendem Stahl, mattgebürstet, Abdichtung der äußeren Dichtebene mit Fensteranschlussfolie, diffusionshemmend DIN 4108-3, umlaufend, Abdichtung der inneren Dichtebene mit Fensteranschlussfolie, diffusionssperrend DIN 4108-3, überputzbar, umlaufend, Dämmebene (Funktionsebene) vollständig ausfüllen, mit Mineralwolle,
Ausführung gemäß Zeichnung,
Zeichnungs-Nr '08_106_5_DG Einbringöffnung_00_p'
.
Menge: 1,000 St
*Unterbeschreibung 1 Einbauort / Hinweis*
Einbauort:
- DG / Südseite

Hinweis Fenstertür:
- Ausführung mit einer Nullschwelle und Wetterschenkel
- Paneelfüllungen Flächenbündig mit Rahmen, gemäß Detail

### Titel 06 EINBAUTEILE FENSTER

**06.1 Blendrahmenverbreiterung Fenster unten Rahmen Alu B 20-40mm**
STLB-Bau 2026-04 026
Blendrahmenverbreiterung für Fenster, unten, aus Aluminium, Ausführung thermisch getrennt, Ansichtsbreite über 20 bis 40 mm.
Menge: 99,000 m

**06.2 Blendrahmenverbreiterung Fenster oben Rahmen Alu B 20-40mm**
STLB-Bau 2026-04 026
Blendrahmenverbreiterung für Fenster, oben, aus Aluminium, Ausführung thermisch getrennt, Ansichtsbreite über 20 bis 40 mm.
Menge: 99,000 m

**06.3 Blendrahmenverbreiterung Fenster seitl.2seitig Rahmen Alu B 20-40mm**
STLB-Bau 2026-04 026
Blendrahmenverbreiterung für Fenster, seitlich zweiseitig, aus Aluminium, Ausführung thermisch getrennt, Ansichtsbreite über 20 bis 40 mm.
Menge: 204,000 m

**06.4 Außenfensterbank Strangpressprofil D 1,5mm B 320mm L 1850 mm**
STLB-Bau 2026-04 022
Außenfensterbank aus Aluminium-Strangpressprofilen DIN EN 755-2, beschichtet, Dicke 1,5 mm,
Farbton RAL 'Standart RAL- Farbton, nach Wahl AG'

Breite 320 mm,
Länge '1850' mm, mit vorderer Abkantung und hinterer Aufkantung, Aufkantung mit Dichtungsanschlussprofil, Höhe der vorderen Abkantung 40 mm, Höhe der hinteren Aufkantung 20 mm, einschl. Antidröhnschicht, mit seitlichen Abschlüssen, Untergrund Aluminium, unterstopfen mit Faserdämmstoff, Ausführung gemäß Zeichnung,
Zeichnungs-Nr '08_102_5_Fenster_00_v'
.
Menge: 89,000 m

**06.5 Außenfensterbank Strangpressprofil D 1,5mm B 320mm L 1850 mm**
STLB-Bau 2026-04 022
Außenfensterbank aus Aluminium-Strangpressprofilen DIN EN 755-2, beschichtet, Dicke 1,5 mm,
Farbton RAL 'Standart RAL- Farbton, nach Wahl AG'

Breite 320 mm,
Länge '1850' mm, mit vorderer Abkantung und hinterer Aufkantung, Aufkantung mit Dichtungsanschlussprofil, Höhe der vorderen Abkantung 40 mm, Höhe der hinteren Aufkantung 20 mm, einschl. Antidröhnschicht, mit seitlichen Abschlüssen, Untergrund Aluminium, unterstopfen mit Faserdämmstoff, Ausführung gemäß Zeichnung,
Zeichnungs-Nr '08_102_5_Fenster_00_v'
.
Menge: 10,000 m

**06.6 Absturzsicherung Fenster / Metall**
Liefern und montieren einer Metallabsturzsicherung,
montiert am Fenster Blendrahmen.

Technische Angaben:
Auslegung für Holmlast bis 1,0 kN
Nachweis über Systemstatik durch den Systemgeber.

Aufbau:
1 x Füllstab:
Ø 30mm / l = 1.550mm

2 x Winkelkonsole:
L-Winkel 45mm x 45mm

Material:
- Edelstahl / matt

Unsichtbare Verschraubungen der Konstruktion.
Befestigung seitlich mit System Winkelkonsolen.

Befestigung direkt auf Aluminium Profil-Rahmen.
Die Montage erfolgt mit geprüften Systemschrauben.

Die zulässigen Abmessungen sind in Abstimmung mit
dem Systemgeber, der Statik und dem Prüfzeugnis festzulegen.

Einbauort:
Fenster Dachgeschoss / 2Stk. pro Fenster
Menge: 8,000 St

**06.7 Zulage Milchglasfolie**
Zulage zu Verglasungen in Fensterelementen für die Ausführung einer im Scheibenzwischenraum liegenden Milchglasfolie.

Wahlweise kann auch Satinato-Glas verwendet werden.
Menge: 12,000 m2

*Hinweis: RWA-ANLAGE*
Für die Glasfassaden sind teilweise eine elektrische RWA-Anlage zur Rauchableitung und Belüftung für vorbeschriebene Flügel vorzusehen.

In der Turnhalle sind insgesamt 12 Fensterelemente, mit jeweils 7 Lamellen (Lamellenmaß ca. 1.150 mm Breite x 244 mm Höhe) zur Rauchableitung und Lüftung mit einem freien (geometrischen) Querschnitt von je mind. 1,47 m² pro Lamelle vorzusehen, Öffnungsweite 89°.

Die Anlage ist entsprechend den geltenden Verordnungen auszulegen und mit einer netzstromunabhängigen Stromversorgung (AKKU) auszustatten.

RWA-Antriebe in Tandemanordnung für 12 Fensterelemente, mit jeweils 7 Lamellenfenstern, mit Eignungsnachweis für die Rauchableitung.

An sämtlichen Bedienelementen muss die jeweilige Rauchklappen-Stellung klar ersichtlich sein (Stellungsanzeige), sowie die Rauchableitung bedient werden können.

Die erforderlichen Elektrozuleitungen und die Verkabelung der Anlage, werden nach Angaben des AN bauseits ausgeführt.

Inbetriebnahme und Sachkundigenabnahme durch eine vom Zentralverband Elektrotechnik- und Elektronikindustrie anerkannte Errichterfirma für Rauchabzugsanlagen.

Alle Komponenten sind untereinander sowie zu den angebotenen Fensterelementen kompatibel und aufeinander abgestimmt anzubieten.

Der AN hat detalierte und Objektspezifische Kabelpläne für die nachfolgend beschriebene RWA-Anlage und Fensterantriebe zu erstellen und an das Gewerk Elektro sowie die Bauleitung zu übergeben.
Die ist in die Einheitspreise mit einzukalkulieren.

**06.8 Antrieb elektr. f.Rauchabzugsgerät Spindelantrieb Drehflügel Hub-H 1250mm stufenlos 230AC**
STLB-Bau 2026-04 021
Elektrischer Antrieb DIN EN 12101-2 für ein natürlich wirkendes Rauchabzugsgerät mit allen systembedingten mechanischen Bauteilen zur Befestigung des Antriebes an Öffnungseinrichtungen und Gebäude, als Spindelantrieb, Befestigungskonsole starr, für Drehflügel, Untergrund Aluminium, stufenlose Hubhöhe 1250 mm, 230 V AC, Gehäuse aus Metall, Schutzart IP 44 DIN EN 60529 (VDE 0470-1), Ausführung gemäß Zeichnung,
Zeichnungs-Nr '08_104_5_Fenster RWA_00_v'
.
Menge: 2,000 St

**06.9 Steuergerät elektr Antrieb Rauch 2Motorgruppen Überbrückungszeit 72h 2A Gehäuse Metall IP44**
STLB-Bau 2026-04 021
Zentrales Steuergerät für den elektrischen Antrieb von Öffnungen zur Rauchableitung, einschl. primärer Energieversorgung 240 V/AC und sekundärer Energieversorgung über wiederaufladbaren Akkumulator, ausgelegt für 2 Motorengruppen, mit einer Überbrückungszeit von mind. 72 Stunden ausgelegt für einen Ausgangsstrom von mind. 2 A bei 24 V/DC,
- Überwachung der Leitungen zu den Rauch-/Thermomeldern, Tastern, Antrieben und weiteren externen Signalquellen,
- Überwachung der Sicherungselemente,
- je einen Signaleingang für Auslöseeinrichtung für Rauch-/Thermomelder, Taster, Lüftungstaster, externe Meldeanlage,
- mit optischen lichtemittierenden Anzeigeelementen für Störungs-, Warn-, Alarm- und Betriebszustandsmeldungen,
- mit potentialfreien Kontakten für Störungs-, Warn-, Alarm- und Betriebszustandsmeldungen,
- mit Aufschaltmöglichkeit Energieversorgung für eine Witterungsüberwachung, Witterungsüberwachung wird gesondert vergütet, ausgelegt für einen Ausgangsstrom von mind. 4 A, bei 24 V DC, Gehäuse aus Metall, abschließbar, Schutzart IP 44 DIN EN 60529 (VDE 0470-1).
Menge: 1,000 St

**06.10 Auslöseeinr.RWA Hauptbedienstelle TypA rechteckig Gehäuse Alu-Druckguss manuell**
STLB-Bau 2026-04 063
Manuelle Auslöseeinrichtung für Rauch- und Wärmeabzugsanlage, als Hauptbedienstelle mit optischer, lichtemittierender Anzeige, rot=Auslösung, gelb=Störung, grün=betriebsbereit, Typ A: Direkte Auslösung (1-stufig), rechteckig, Gehäuse aus Aluminiumdruckguss, abschließbar, Betätigungselement manuell, in Aufputzausführung, Montage an Wand, in Gebäuden, einschl. Beschriftung RAUCHABZUG.
Menge: 2,000 St

**06.11 Schild Rauchabzug Alu H/B 297/105mm**
STLB-Bau 2026-04 021
Schild Rauchabzug DIN 4066, aus Aluminium, selbstklebend und lang nachleuchtend, Schildmaße H/B 297/105 mm.
Menge: 1,000 St

**06.12 Inbetriebnahme und Abnahme RWA-Anlage**
Inbetriebnahme und Abnahme der gesamten RWA-Anlage durch einen behördlich anerkannten Sachverständigen, zusammen mit dem Elektriker und Übergabe der Abnahmeprotokolle.
Menge: 1,000 Psch

### Titel 07 AUSSENTÜREN ALUMINIUM

*Hinweis: AUSFÜHRUNGSBESCHREIBUNG ALUMINIUM-AUSSENTÜREN*
AUSFÜHRUNGSBESCHREIBUNG ALUMINIUM-AUSSENTÜREN

Türelemente aus hochwärmegedämmten,
thermisch getrennten Aluminium-Profilen
für besonders schwere und übergroße Flügel mit hoher
Dauerbelastung, für nach innen und nach außen öffnende
1-flg.- und 2-flg.- Anschlagtüren,
Innen- und Außenseite flächenbündig,
mit mind. 75 mm Grundbautiefe,
auch als Konstruktion mit Seitenteilen,
mit nachfolgend beschriebenen Anforderungen.

Verglasung bzw. Paneelausfachung gemäß Angabe in der
Einzelposition.

Konstruktionsmerkmale:
- Die Konstruktion mit Rollentürbändern muss nach
DIN EN 12400 auf ihre mechanische Beanspruchung geprüft
und in Klasse 8 (1.000.000 Prüfzyklen) eingruppiert sein.
- Eingruppierung der Rollentürbänder nach DIN EN 1935
in Klasse 14.
- Mögliche Flügelgewichte ist bis zu einer Masse von 200 kg.
- Innen und außen flächenbündige Türkonstruktion mit
beidseitig umlaufender ca. 5 mm Schattenfuge, bei
zweiflügeligen Antipanik-Türen mit ca. 11 mm Schattenfuge.
- Die Verbundleisten sind mit Schaumdämmstoff für hohe
Wärmedämmung ausgestattet. Die Türflügelprofile sind
mit geteilten Verbundleisten bestückt.
- Alle Eck- und T-Verbindungen werden mit
Verbindungselementen ausgestattet, die durch ihre
labyrinthartige Ausbildung eine kontrollierte
Kleberverteilung sicherstellen. Die angepressten
Anschläge erhalten in den T-Stößen außerdem
Stoß-Dichtstücke. Die Abdichtung der T-Stöße erfolgt
mittels zum System gehörenden Dichtkissen und mit
dauerelastischen Dichtstoffen im Bereich der
labyrinthförmigen Stoß-Dichtstücke.
- Die Eckverbinder der Flügelprofile sind mit
Führungsbuchsen für eine klapperfreie Führung der
Treibstangen ausgestattet.
- Die Türflügel sind mit einem 4-seitig umlaufenden,
auf Gehrung gefertigten Flügelprofil oder einem
Sockelprofil auszuführen.
- Das System ist mit rechteckigen Glasleisten auszustatten.
Die Montage der Glasleisten erfolgt mittels toleranzausgleichenden Kunststoffhaltern.
- Die Verglasungsdichtungen sind so geformt, dass sie
für den Betrachter nicht in Form eines breiten Randes
in Erscheinung treten. Für den erhöhten Wärmeschutz
sind Verglasungsdichtungen mit Fahnen einzusetzen.
- Um eine einwandfreie Falzgrundbelüftung sicherzustellen, sind spezielle, zum System gehörende Klotzungsbrücken einzusetzen.

Profilbautiefen:

Blendrahmen, Pfosten, Riegel: mind. 75 mm
Flügelrahmen (Tür) flächenbündig: mind. 75 mm

Ansichtsbreite Blend- + Flügelrahmen-Kombination:
ca. 147 mm
Sockelprofil-Höhe: ca. 106 mm

Ausführung der Blendrahmen grundsätzlich verbreitert
für den überlappenden Anschluss der bauseitigen Fassadendämmung.
Verbreiterung: jeweils ca. 40 mm.

Grundsätzlich sind die Profile und ggf. erforderlichen
Verstärkungen sowie die Verglasungen je Türelement
statisch nachzuweisen und entsprechend statischer
Erfordernis zu dimensionieren.

Das Erstellen der statischen Berechnung für die gesamte
Türelement-Konstruktion und Verglasungen in prüffähiger
Form, einschließlich erforderlicher Zeichnungen und
Dübelsetzpläne ist in die Einheitspreise
einzukalkulieren.

Wenn in den einzelnen Positionen nicht anders beschrieben, dann sind die Türelemente bündig mit Außenkante der Außenwand für überlappenden Anschluss des bauseitigen Wärmedämm-Verbundsystems, mit entsprechender Befestigung. Im Fußpunkt der Türkonstruktion ist als Basis-Profil ein Mehrkammer-Hohlprofil anzuordnen, welches mit einem verzinkten Stahlrohr auszusteifen ist.

Elemente, die bis zum Boden reichen, im unteren
Fußpunkt mit Dichtfolienanschluss, Ausführung gemäß
DIN 18 195 Teil 4, Dichtungsebene auch im
Pfostenbereich durchgehend. Die äußere Abdichtungsfolie
ist überlappend bis über die bauseitige Abdichtung zu
führen und anzudichten.

Wenn in den Positionstexten nicht anders beschrieben, ist der untere Türabschlussmit einer systemzugehörigen
thermisch getrennten Aluminium- Anschlagschwelle in
behindertengerechter Ausführung mit einer Nullschwelle und Wetterschenkel am unteren ende des Türblatts auszustatten, Oberfläche rutschhemmend gemäß
Fluchtweganforderung und Dichtungssystem für den
Dichtschluss bei einem Prüfdruck bis 150 PA nach
DIN EN 12208, Einbau OK Schwellprofil = OK FFB innen,
bzw. Ausführung mit absenkbarer Bodendichtung und
Flachschwelle aus Edelstahl im Türdurchgangsbereich als
stabile, rollstuhl- überfahrbare Unterkonstruktion,
ebene Schwellenausbildung in bodengleicher Höhe
(behindertengerecht und entsprechend Fluchtweg-
Anforderung), einschl. Abdeckung mit mind. 2-fach
gekantetem Edelstahlblech, Blechdicke mind. 3 mm,
Oberfläche rutschhemmend, Rutschhemmklasse R 11.

Einschl. Fußpunkt-Unterkonstruktion entsprechend
den Angaben in den einzelnen Positionen,
einschl. innenseitig durchlaufend angeordnetem
2-teiligem Winkelblech für Anschluss an die
innenliegenden Bodenabdichtung und als
Estricheinfasswinkel, Z-Winkel aus verzinktem Stahl,
Höhe bis OK FFB reichend,
Befestigung einschl. aller Befestigungsmittel und
Toleranzausgleich auf Bodenplatte aus Stahlbeton.
Fußpunktabdichtung innen  mit dampfdichter Folie.
Die innere  Abdichtungsfolie ist überlappend
bis über die bauseitigen Abdichtungen zu führen und daran
anzudichten, innen dampfdicht.

Farbgebung:
Profile, Anschlusswinkel:
Pulverlackbeschichtung, Farbton nach Wahl des AG aus RAL- oder DB-Farbpalette
(einschl. RAL 9006 - Weißaluminium und
RAL 9007 - Graualuminium)

Sonstige Ausführung wie in den Zusätzlichen Technischen
Vertragsbedingungen beschrieben.

**07.1 Außentürel. Drehflügeltür 2flg B 2100 mm H 2135 mm stumpfer Anschlag 1,2W/m2K Rahmentür Alu**
*** Leitbeschreibung
STLB-Bau 2026-04 026
Außentürelement, als Drehflügeltür, 2-flügelig, mit 2 Gehflügeln, stumpf einschlagend,
Breite Nennmaß Wandöffnung '2100' mm,
Höhe Nennmaß Wandöffnung '2135' mm, Wandaufbau im Anschlussbereich einschalig mit VHF, Befestigung an Hochlochziegel, Leibungsmontage außen, in Öffnungen mit stumpfem Anschlag,
bauphysikalische Anforderungen: Windlast Klasse 3 (Prüfdruck P1 1200 Pa) DIN EN 12210, Wärmeschutz DIN EN ISO 10077-1, DIN 4108-4 Ud kleiner gleich 1,2 W/m2K,
Ausführung mit Blockzarge/Blendrahmen, Zarge aus Aluminium, Zarge pulverbeschichtet,
Farbton außen 'Standart RAL-Farbton / DB-Farbton (nach Wahl AG)'

Farbton innen 'Standart RAL-Farbton / DB-Farbton (nach Wahl AG)'

Sollschichtdicke DIN EN ISO 12944-5 60 mym, Breite des Zargenspiegels 40/65 mm, mit Bodeneinstand, Türschwelle, barrierefrei DIN 18040 und DIN EN 17210, aus Aluminium, Türschwelle thermisch getrennt,
Ausführung des Türblatts als Rahmentür, Rahmen flächenbündig, Rahmen aus Aluminium, Oberfläche der Öffnungsfläche pulverbeschichtet, Sollschichtdicke DIN EN ISO 12944-5 60 mym,
Farbton 'Standart RAL-Farbton / DB-Farbton (nach Wahl AG)'

Oberfläche der Schließfläche pulverbeschichtet, Sollschichtdicke DIN EN ISO 12944-5 60 mym,
Farbton 'Standart RAL-Farbton / DB-Farbton (nach Wahl AG)'

Türflügel transparent mit einer Füllung, aus Isolierglas, 3-fach, mit VSG 2-seitig, wärmetechnisch verbesserte Abstandhalter DIN EN ISO 10077-1, mit Bändern,
vorgerichtet für Notausgangsverschluss DIN EN 179 Typ A Drücker-Betätigung, mit Einsteckschloss, vorgerichtet für PZ, vorgerichtet für Obentürschließer, mit Verriegelung, mit Bodendichtung, absenkbar, Abdichtung der äußeren Dichtebene mit Fensteranschlussfolie, diffusionshemmend DIN 4108-3, 3-seitig, Dichtung für unteren Anschluss der äußeren Dichtebene mit Fensteranschlussfolie, Anschluss unter Fensterbank, Abdichtung der inneren Dichtebene mit Fensteranschlussfolie, diffusionssperrend DIN 4108-3, überputzbar, 3-seitig, Dichtung für unteren Anschluss der inneren Dichtebene mit Fensteranschlussfolie, diffusionssperrend DIN 4108-3, Dämmebene (Funktionsebene) vollständig ausfüllen, mit Mineralwolle.
Menge: 1,000 St
*Unterbeschreibung 1 Einbauort*
Einbauort:
- EG / Ostseite

### Titel 08 EINBAUTEILE TÜREN

**08.1 Blendrahmenverbreiterung Außentürel. seitl.2seitig Rahmen Alu B 20-40mm**
STLB-Bau 2026-04 026
Blendrahmenverbreiterung für Außentürelement, seitlich zweiseitig, aus Aluminium, Ausführung thermisch getrennt, Ansichtsbreite über 20 bis 40 mm.
Menge: 6,000 m

**08.2 Blendrahmenverbreiterung Außentürel. oben Rahmen Alu B 20-40mm**
STLB-Bau 2026-04 026
Blendrahmenverbreiterung für Außentürelement, oben, aus Aluminium, Ausführung thermisch getrennt, Ansichtsbreite über 20 bis 40 mm.
Menge: 2,000 m

**08.3 Blendrahmenverbreiterung Außentürel. unten Rahmen Alu B 180-200mm**
STLB-Bau 2026-04 026
Blendrahmenverbreiterung für Außentürelement, unten, aus Aluminium, Ausführung thermisch getrennt, Ansichtsbreite über 180 bis 200 mm.
Menge: 2,000 m

**08.4 Notausgangsverschluss TypA Kl.A Stahl niro Einbruchschutz-Kl.3**
STLB-Bau 2026-04 029
Notausgangsverschluss DIN EN 179 für 2-flügelige Türen, Typ A Drücker-Betätigung, Anwendungsbereich Tür Klasse A (nach außen öffnende einflügelige Fluchttür, 2-flügelige Fluchttür: Gang- oder Standflügel), Dauerfunktionstüchtigkeit 100000 Prüfzyklen, Feuerbeständigkeit DIN EN 1906 Klasse 0, aus nichtrostendem Stahl, Korrosionsbeständigkeit DIN EN 1906 Klasse 4, Einbruchschutz DIN EN 1906 Klasse 3.
Menge: 1,000 St

**08.5 Obentürschließer Gr.3 barrierefrei Außentür 2-flg. Endanschlag Öffnungsdämpfung Gleitsch. Schließfolgeregl. Korrosionsbest.Kl.0**
STLB-Bau 2026-04 029
Obentürschließer Größenklasse 3 DIN EN 1154, als barrierefreie Ausführung DIN 18040, für Außentür, 2-flügelig, mit Öffnungsdämpfung und Endanschlag, mit Gleitschiene ohne Feststellung, Schließfolgeregler integriert, Einbau in Bandgegenseite, Korrosionsbeständigkeit DIN EN 1670 Klasse 0.
Menge: 1,000 St

**08.6 Außenfensterbank Strangpressprofil D 1,5mm B 330mm L 210 mm**
STLB-Bau 2026-04 022
Außenfensterbank aus Aluminium-Strangpressprofilen DIN EN 755-2, beschichtet, Dicke 1,5 mm,
Farbton RAL 'Standart  RAL- Farbton, nach Wahl AG'

Breite 330 mm,
Länge '210' mm, mit vorderer Abkantung und hinterer Aufkantung, Aufkantung mit Dichtungsanschlussprofil, Höhe der vorderen Abkantung 40 mm, Höhe der hinteren Aufkantung 20 mm, einschl. Antidröhnschicht, mit seitlichen Abschlüssen, Untergrund Aluminium, unterstopfen mit Faserdämmstoff, Ausführung gemäß Zeichnung,
Zeichnungs-Nr '08_107_5_Außentür TRH_00_v'
.
Menge: 2,100 m

**08.7 Leibungsverkleidung 3-seitig, Leibungstiefe ca. 260 mm**
Herstellen und Montieren von Leibungs- und Sturzverkleidung im Außenbereich, im Bereich der Vorhangfassade zur überdeckung der Unterkonstruktion, in den Leibungsflächen bzw. Sturzunterseiten, gemäß Detailzeichnung, bestehend aus 4- fach gekanntetem Blech.

Leibungstiefe ca. 260 mm
Stahlblech: ca. 1,5 mm
Oberfläche: pulverbeschichtet
Farbton: RAL-Farbon nach Wahl des AG
Befestigung: Nicht sichtbar bzw. genietet (Nieten sind im Anschluß der Montage im Farbton der Oberfläche zu beschichten).

Notwendige Verstärkungen oder Hinterfütterungen sind gemäß Beanspruchung vorzusehen und in den EP miteinzukalkulieren.

Inkl. Verfugung mit Dauerelestischer Fugenmasse, Farbton nach Angabe Bauleitung.
Menge: 7,000 m

**08.8 Türstopper Stahl**
STLB-Bau 2026-04 029
Türstopper aus Stahl, beschichtet, mit Gummipuffer, für Bodenmontage, befestigen mit Dübeln und Schrauben.
Menge: 1,000 St

### Titel 09 SONNENSCHUTZARBEITEN

*Hinweis: Hinweise zu allen Sonnenschutzpositionen*
Bei den nachfolgenden Sonnenschutzpositionen gelten wenn nicht anders beschrieben folgende Parameter:

- Die im Kurztext angegebenen Rohbaumaße beziehen sich auf die Größe des Fensters. Rolläden-/Raffstorekästen und Rahmenverbreiterung unten, falls vorhanden, sind der Rohbauöffnungshöhe hinzuzurechnen.

- Maximale Raffstorekastenbreite: 120mm

- Die Raffstoreführungsschienen werden direkt auf die Fensterprofile montiert.

- Schnittstelle zum Elektro-Gewerk:
Der Auftragnehmer (AN) liefert und montiert die
Sonnenschutz-Anlagen einschl. Motor und übergibt die
Steckerkupplungen an das Elektro-Gewerk, welches den
elektrischen Anschluss und den Anschluss an die
Bauseitig gelieferte Sonnenschutz-Steuerung vornimmt.
Die Inbetriebnahme erfolgt dann gemeinsam durch den
AN Sonnenschutz und dem Elektro-Gewerk.

- Die Elektroleitung am Motor hat eine Länge von 6m.
Diese Leitung wird durch das Gewerk-Elektro ins Gebäude geführt. Im Gebäude wird die Leitung über die Steckerkupplung (Hirschmannstecker) mit der Zuleitung, in der Zwischendecke Verbunden.

- Alle Metallichen Oberflächen werden in einem Standard RAL-Farbton Pulverbeschichtet.

**09.1 Außenjalousie/Raffstore Einzelanlage B 1900mm H 2100mm Behang Alu bandbesch B 80mm Antrieb Elektromotor**
STLB-Bau 2026-04 030
Außenjalousie/Raffstore DIN EN 13659 und DIN 18073, als Einzelanlage, an Fenstern/Türen, einschl. Einbau mit Tragwinkel, für das Jalousiepaket verfügbare Breite 110 mm, verfügbare Höhe 140 mm, Einzelbehangbreite 1900 mm, Höhe 2100 mm, Behang aus Aluminiumlamellen, bandbeschichtet, gewölbt, beidseitig gebördelt, mit Führungsnippel beidseitig, für Schienenführung, einschl. Lochstanzungen für Aufzugsband, Lamellenbreite 80 mm, Farbton nach RAL, Oberschiene als U-Profil, aus stranggepresstem Aluminium, beschichtet, Farbton nach RAL, Unterschiene als Hohlprofil, aus stranggepresstem Aluminium, beschichtet, Farbton nach RAL, Lamellenführung durch Führungsschiene mit Gleiteinlage, Führungsschiene als Systemschiene, ohne Abstandhalter, Standardmaße des Herstellers, aus stranggepresstem Aluminium, beschichtet, Farbton nach RAL, Abstand Führungsmitte bis Befestigungsuntergrund bis 50 mm, mit Sturzdämmung 30 mm, Nennwert der Wärmeleitfähigkeit max. 0,023 W/(mK), Antrieb durch Elektromotor, einschl. Lieferung von Kupplungsanschluss und Zuleitung zur Motorsteuereinheit, Länge Zuleitung 6 m, einschl. Anschluss mit Stecker-/Kupplungssystem, Bemessungsbetriebsspannung 230 V AC, Befestigungsuntergrund der Oberschiene Stahlbeton, Dämmschichtdicke der Gebäudedämmung 150 mm.
Menge: 30,000 St

**09.2 Außenjalousie/Raffstore Einzelanlage B 1900mm H 1400mm Behang Alu bandbesch B 80mm Antrieb Elektromotor**
STLB-Bau 2026-04 030
Außenjalousie/Raffstore DIN EN 13659 und DIN 18073, als Einzelanlage, an Fenstern/Türen, einschl. Einbau mit Tragwinkel, für das Jalousiepaket verfügbare Breite 110 mm, verfügbare Höhe 140 mm, Einzelbehangbreite 1900 mm, Höhe 1400 mm, Behang aus Aluminiumlamellen, bandbeschichtet, gewölbt, beidseitig gebördelt, mit Führungsnippel beidseitig, für Schienenführung, einschl. Lochstanzungen für Aufzugsband, Lamellenbreite 80 mm, Farbton nach RAL, Oberschiene als U-Profil, aus stranggepresstem Aluminium, beschichtet, Farbton nach RAL, Unterschiene als Hohlprofil, aus stranggepresstem Aluminium, beschichtet, Farbton nach RAL, Lamellenführung durch Führungsschiene mit Gleiteinlage, Führungsschiene als Systemschiene, ohne Abstandhalter, Standardmaße des Herstellers, aus stranggepresstem Aluminium, beschichtet, Farbton nach RAL, Abstand Führungsmitte bis Befestigungsuntergrund bis 50 mm, mit Sturzdämmung 30 mm, Nennwert der Wärmeleitfähigkeit max. 0,023 W/(mK), Antrieb durch Elektromotor, einschl. Lieferung von Kupplungsanschluss und Zuleitung zur Motorsteuereinheit, Länge Zuleitung 6 m, einschl. Anschluss mit Stecker-/Kupplungssystem, Bemessungsbetriebsspannung 230 V AC, Befestigungsuntergrund der Oberschiene Stahlbeton, Dämmschichtdicke der Gebäudedämmung 150 mm.
Menge: 18,000 St

**09.3 Außenjalousie/Raffstore Einzelanlage B 1700mm H 2100mm Behang Alu bandbesch B 80mm Antrieb Elektromotor**
STLB-Bau 2026-04 030
Außenjalousie/Raffstore DIN EN 13659 und DIN 18073, als Einzelanlage, an Fenstern/Türen, einschl. Einbau mit Tragwinkel, für das Jalousiepaket verfügbare Breite 110 mm, verfügbare Höhe 140 mm, Einzelbehangbreite 1700 mm, Höhe 2100 mm, Behang aus Aluminiumlamellen, bandbeschichtet, gewölbt, beidseitig gebördelt, mit Führungsnippel beidseitig, für Schienenführung, einschl. Lochstanzungen für Aufzugsband, Lamellenbreite 80 mm, Farbton nach RAL, Oberschiene als U-Profil, aus stranggepresstem Aluminium, beschichtet, Farbton nach RAL, Unterschiene als Hohlprofil, aus stranggepresstem Aluminium, beschichtet, Farbton nach RAL, Lamellenführung durch Führungsschiene mit Gleiteinlage, Führungsschiene als Systemschiene, ohne Abstandhalter, Standardmaße des Herstellers, aus stranggepresstem Aluminium, beschichtet, Farbton nach RAL, Abstand Führungsmitte bis Befestigungsuntergrund bis 50 mm, mit Sturzdämmung 30 mm, Nennwert der Wärmeleitfähigkeit max. 0,023 W/(mK), Antrieb durch Elektromotor, einschl. Lieferung von Kupplungsanschluss und Zuleitung zur Motorsteuereinheit, Länge Zuleitung 6 m, einschl. Anschluss mit Stecker-/Kupplungssystem, Bemessungsbetriebsspannung 230 V AC, Befestigungsuntergrund der Oberschiene Stahlbeton, Dämmschichtdicke der Gebäudedämmung 150 mm.
Menge: 2,000 St

**09.4 Außenjalousie/Raffstore Einzelanlage B 1700mm H 1400mm Behang Alu bandbesch B 80mm Antrieb Elektromotor**
STLB-Bau 2026-04 030
Außenjalousie/Raffstore DIN EN 13659 und DIN 18073, als Einzelanlage, an Fenstern/Türen, einschl. Einbau mit Tragwinkel, für das Jalousiepaket verfügbare Breite 110 mm, verfügbare Höhe 140 mm, Einzelbehangbreite 1700 mm, Höhe 1400 mm, Behang aus Aluminiumlamellen, bandbeschichtet, gewölbt, beidseitig gebördelt, mit Führungsnippel beidseitig, für Schienenführung, einschl. Lochstanzungen für Aufzugsband, Lamellenbreite 80 mm, Farbton nach RAL, Oberschiene als U-Profil, aus stranggepresstem Aluminium, beschichtet, Farbton nach RAL, Unterschiene als Hohlprofil, aus stranggepresstem Aluminium, beschichtet, Farbton nach RAL, Lamellenführung durch Führungsschiene mit Gleiteinlage, Führungsschiene als Systemschiene, ohne Abstandhalter, Standardmaße des Herstellers, aus stranggepresstem Aluminium, beschichtet, Farbton nach RAL, Abstand Führungsmitte bis Befestigungsuntergrund bis 50 mm, mit Sturzdämmung 30 mm, Nennwert der Wärmeleitfähigkeit max. 0,023 W/(mK), Antrieb durch Elektromotor, einschl. Lieferung von Kupplungsanschluss und Zuleitung zur Motorsteuereinheit, Länge Zuleitung 6 m, einschl. Anschluss mit Stecker-/Kupplungssystem, Bemessungsbetriebsspannung 230 V AC, Befestigungsuntergrund der Oberschiene Stahlbeton, Dämmschichtdicke der Gebäudedämmung 150 mm.
Menge: 2,000 St

**09.5 Außenjalousie/Raffstore Gruppe 2Behänge B 5500mm H 2100mm Behang Alu bandbesch B 90mm Antrieb Elektromotor**
STLB-Bau 2026-04 030
Außenjalousie/Raffstore DIN EN 13659 und DIN 18073, als Gruppe mit 2 Behängen, an Fenstern/Türen, einschl. Einbau mit Tragwinkel, für das Jalousiepaket verfügbare Breite 110 mm, verfügbare Höhe 140 mm, Behanggruppe in Einzelbehänge gleicher Breite unterteilt, Gesamtbreite der Anlagengruppe 5500 mm, Höhe 2100 mm, Behang aus Aluminiumlamellen, bandbeschichtet, gewölbt, beidseitig gebördelt, mit Führungsnippel beidseitig, für Schienenführung, einschl. Lochstanzungen für Aufzugsband, Lamellenbreite 90 mm, Farbton nach RAL, Oberschiene als U-Profil, aus stranggepresstem Aluminium, beschichtet, Farbton nach RAL, Unterschiene als Hohlprofil, aus stranggepresstem Aluminium, beschichtet, Farbton nach RAL, Lamellenführung durch Führungsschiene mit Gleiteinlage, Führungsschiene als Systemschiene, ohne Abstandhalter, Standardmaße des Herstellers, aus stranggepresstem Aluminium, beschichtet, Farbton nach RAL, Abstand Führungsmitte bis Befestigungsuntergrund bis 50 mm, mit Sturzdämmung 30 mm, Nennwert der Wärmeleitfähigkeit max. 0,023 W/(mK), Antrieb durch Elektromotor, einschl. Lieferung von Kupplungsanschluss und Zuleitung zur Motorsteuereinheit, Länge Zuleitung 6 m, einschl. Anschluss mit Stecker-/Kupplungssystem, Bemessungsbetriebsspannung 230 V AC, Befestigungsuntergrund der Oberschiene Stahlbeton, Dämmschichtdicke der Gebäudedämmung 150 mm.
Menge: 2,000 St

**09.6 Verdunkelungsrollo, 1.900mm x 1.400mm**
*** Bezugsbeschreibung
Verdunkelungsrollo, mit Gehäuse quadratisch, Getriebekurbel-Bedienung, schienengeführt

Abmessungen Behang:
B x H: 1.900mm x 1.400mm

Funktionsweise:
Der Endstab zieht den abfahrenden Behang nach unten.
Die integrierte Antriebseinheit wickelt den Behang über
die Wickelwelle auf. Die Behangführung hat die Aufgabe,
den Behang kontrolliert nach unten bzw. oben zu führen
und einen seitlichen Lichteinfall zu verhindern.
Die Konstruktion ermöglicht eine Verdunkelung des
Raumes.

Gehäuse:
Stranggepresstes Aluminiumgehäuse in U-Form; Wandstärke
mind. 1,5 mm; mit unterem waagerechtem, aushebbaren
Revisionsdeckel; Revisionsdeckel mit angearbeitetem
gerundetem Ablaufprofil; ein spezielles Gummiprofil
zwischen Revisionsdeckel und Gehäuse sorgt für einen
ruhigen Lauf; Befestigung des Gehäuses über Lagerzapfen unsichtbar in der Führungsschiene.

Gehäuse mit Querschnitt 80 x 80mm

Beidseitiger seitlicher Abschluss des Gehäuses
mit Aluminiumdeckel; 1,5 mm; über 4 Schrauben in
speziellen Schraubkanälen des Gehäuses verschraubt;
bei Einbau von Einzelanlagen vor der Laibung oder
Randanlagen

An der Gehäuseoberseite mit integrierten Nutkanälen zum
Anbringen von Befestigungswinkeln oder laschen über
Nutensteine.

Wickelwelle:
Optimal auf die Anlagentechnik abgestimmte Stahlwelle;
verzinkt; Wellenlagerung in wartungsfreien,
geräuscharmen und hochbelastbaren
Kunststoff-Gleitlagern; Abmessungen entsprechend
Anlagengrößen und statischen Erfordernissen.

Behangmaterial:
Verdunkelungsbehang; Beidseitig PVC beschichtetes "Polyester-Gewebe"; Vorderseite Strukturprägung;
Desinfektionsmittelbeständig; hygienisch und leicht zu
reinigen

Materialstärke: ca. 0,7 mm
Flächengewicht: ca. 850 g/m²
Reißfestigkeit: 2500 N/5cm
Lichttransmission: 0 %
Lichtechtheit: 7
Brandverhalten: DIN 4102 B1
Farben: nach Herstellerkarte und Wahl AG

Behangverarbeitung:
In einem Stück konfektionierter Behang; zur Aussteifung
des Behanges sind in regelmäßigen Abständen
querverlaufende Behangtaschen eingebracht mit
eingeschobenen, gegen verrutschen fixierten und
verzinkten Stahlbogenprofilen; Behangverarbeitung
geklebt, geschweißt oder genäht; abhängig von der
Behangqualität;

Abmessungen Stahlbogenprofile entsprechend Anlagengröße
und statischen Erfordernissen.

Endstab:
Stahlprofil; verzinkt; in Behangtasche eingearbeitet;
Behangtasche mit Samtbanddichtung gegen Lichteinfall;
Abmessungen 35 x 10 mm (Ovalrohr) entsprechend
Anlagengröße und technischen Anforderungen.

Seitliche Führung:
Einteilige, U-förmige Führungsschienen aus
stranggepresstem Aluminium; mit Dichtungsbürste; zur
Führung des Behanges und Endstabes; Befestigung von
vorn oder seitlich, Abdeckelemente für die Bohrungen;
Führungsschienen mit Abmessungen B x T 40 x 25 mm (entsprechend Breiten-/Höhenverhältnis der Anlage und notwendigem Behangeinstand)

Antrieb:
Selbsthemmendes, untersetztes Schneckengetriebe;
Drehmoment und Untersetzung entsprechend Anlagengröße;
Endlagenbegrenzung; Anschluss Kurbelstange über
Gelenklager; abnehmbare Kurbelstange aus anodisiertem
Aluminiumrohr D 15 x 1,5 mm; Bedienung wahlweise links
oder rechts; Kurbelaustritt wahlweise nach vorn oder
unten; Getriebe muss so einstellbar sein, dass die
untere Endlage nicht überfahren werden kann.

Oberflächenbehandlung:
Sichtbare Metallteile pulverbeschichtet in RAL-Farbton nach Wahl des AG; Pulverbeschichtung mit Vorbehandlung muss nach Qualitätsrichtlinie GSB AL 631 erfolgen;
Kunststoffteile in grau oder schwarz

Planmaße sind vor Ausführung am Bau zu prüfen!
Menge: 10,000 St

**09.7 Verdunkelungsrollo, 1.900mm x 2.200mm**
*** wie Position 09.6
Abmessungen Behang:
B x H: 1.900mm x 2.200mm
Menge: 22,000 St

### Titel 10 WARTUNGSARBEITEN

**10.1 Wartungsarbeiten**
*** Pauschalposition
Übertragung der Wartung während der Dauer der Verjährungsfrist für die Gewährleistungsansprüche für maschinelle und elektrotechnische sowie elektronische Anlagen oder Teile davon, bei denen die Wartung Einfluss auf die Sicherheite und die Funktionsfähigkeit hat (vergleiche §13 Nr. 4 Abs. 2 VOB/B), durch einen besonderen Wartungsvertrag.
Menge: 1,000 psch

### Titel 11 STUNDENLOHNARBEITEN

#### Bereich 11.01 Leistung auf Nachweis

**11.01.1 Helfer/-in sämtliche Kosten/Zuschläge**
*** Bedarfsposition ohne GB
STLB-Bau 2025-10 091
Stundenlohnarbeiten durch Helfer/-in
der Verrechnungssatz für die jeweilige Arbeitskraft umfasst sämtliche Aufwendungen wie Lohn- und Gehaltskosten, Lohn- und Gehaltsnebenkosten, Zuschläge, lohngebundene und lohnabhängige Kosten, sonstige Sozialkosten, Gemeinkosten, Wagnis und Gewinn.
Menge: 1,000 h

**11.01.2 Facharbeiter/-in sämtliche Kosten/Zuschläge**
*** Bedarfsposition ohne GB
STLB-Bau 2025-10 091
Stundenlohnarbeiten durch Facharbeiter/-in
der Verrechnungssatz für die jeweilige Arbeitskraft umfasst sämtliche Aufwendungen wie Lohn- und Gehaltskosten, Lohn- und Gehaltsnebenkosten, Zuschläge, lohngebundene und lohnabhängige Kosten, sonstige Sozialkosten, Gemeinkosten, Wagnis und Gewinn.
Menge: 1,000 h

**11.01.3 Vorarbeiter/-in sämtliche Kosten/Zuschläge**
*** Bedarfsposition ohne GB
STLB-Bau 2025-10 091
Stundenlohnarbeiten durch Vorarbeiter/-in
der Verrechnungssatz für die jeweilige Arbeitskraft umfasst sämtliche Aufwendungen wie Lohn- und Gehaltskosten, Lohn- und Gehaltsnebenkosten, Zuschläge, lohngebundene und lohnabhängige Kosten, sonstige Sozialkosten, Gemeinkosten, Wagnis und Gewinn.
Menge: 1,000 h

**11.01.4 Abbruchhammer**
*** Bedarfsposition ohne GB
STLB-Bau 2025-10 091
Abbruchhammer, einsetzen,
der Verrechnungssatz für die jeweilige Arbeitskraft umfasst sämtliche Aufwendungen wie Lohn- und Gehaltskosten, Lohn- und Gehaltsnebenkosten, Zuschläge, lohngebundene und lohnabhängige Kosten, sonstige Sozialkosten, Gemeinkosten, Wagnis und Gewinn,
der Verrechnungssatz für das Gerät umfasst sämtliche Aufwendungen für den Betrieb, Gemeinkosten, Wagnis und Gewinn.
Menge: 1,000 h
